# Aislamiento térmico por el exterior de muros en contacto con el terreno, con poliestireno expandido

- Propiedad del archivo: CYPE Ingenieros S.A.
- Formato: FIEBDC-3/2016
- Programa: Generador de precios de la construcción. CYPE Ingenieros, S.A.
- Fecha: 17/04/2024
- Ámbito geográfico: Guatemala
- Divisa: GTQ
- Costes indirectos: 3 %
- Gastos generales: 13 %
- Beneficio industrial: 6 %
- IVA: 12 %

## N Aislamientos e impermeabilizaciones

### NA Aislamientos térmicos

#### NAB Muros en contacto con el terreno

**NAB030** m² Aislamiento térmico por el exterior de muros en contacto con el terreno, con poliestireno expandido.
Aislamiento térmico por el exterior de muros en contacto con el terreno, formado por panel rígido de poliestireno expandido hidrófobo EPSh, de superficie lisa y mecanizado lateral a media madera, de 60 mm de espesor, resistencia térmica 1,9 m²K/W, conductividad térmica 0,032 W/(mK), colocado a tope y fijado con adhesivo cementoso sobre el trasdós del muro, preparado para recibir el relleno con material de drenaje. Incluso perfil de lámina curvada, para remate y protección de los bordes de los paneles de aislamiento térmico.
Incluye: Limpieza y preparación de la superficie soporte. Replanteo y corte del aislamiento. Colocación del aislamiento. Fijación del aislamiento. Colocación del perfil de remate.
Criterio de medición de proyecto: Superficie medida según documentación gráfica de Proyecto.
Criterio de medición de obra: Se medirá la superficie realmente ejecutada según especificaciones de Proyecto.

| Código | Ud | Descripción | Rendimiento | Precio | Importe |
|---|---|---|---|---|---|
| mt16pel050abgb | m² | Panel rígido de poliestireno expandido hidrófobo EPSh, de superficie lisa y mecanizado lateral a media madera, de 60 mm de espesor, conductividad térmica 0,032 W/(mK), Euroclase E de reacción al fuego, con código de designación EPS-EN 13163-L3-W3-T2-S5-P10-CS(10)200-BS250-TR120-DS(70,90)1-WL(T)2. (material) | 1.1 | 154.56 | 170.016 |
| mt16aaa040b | kg | Adhesivo cementoso para fijación de paneles aislantes, en paramentos verticales. (material) | 1 | 4.99 | 4.990 |
| mt16aaa100 | m | Perfil de lámina curvada de acero prelacado, de 0,6 mm de espesor y 15 mm de ancho, para remate y protección de los bordes de los paneles de aislamiento térmico. (material) | 0.33 | 13.87 | 4.577 |
| mo054 | h | Montador de aislamientos. (mano de obra) | 0.143 | 60.7 | 8.680 |
| mo101 | h | Ayudante de montador de aislamientos. (mano de obra) | 0.143 | 44.16 | 6.315 |
| % | % | Herramienta menor | 2 % | 194.578 | 3.892 |
|  |  | Costes directos |  |  | 198.470 |

Residuos:
- colocación: mt16pel050abgb; factor de residuo 0.0321406
- colocación: mt16aaa040b Adhesivo cementoso para fijación de paneles aislantes, en paramentos verticales; factor de residuo 0.07
- colocación: mt16aaa100; factor de residuo 0.02

## Recursos

**mt16pel050abgb** m² Panel rígido de poliestireno expandido hidrófobo EPSh
Datos técnicos: Coste energético 168.493 MJ; Emisión de CO2 5.799 kg; Código LER 17 06 04; Masa del elemento 1.8 kg; Volumen 0.003 m3
Residuos:
- embalaje: re170203 Plástico. (componente de residuo); rendimiento 0.031 kg; Código LER 17 02 03; Masa del elemento 1 kg; Volumen 0.001667 m3

**mt16aaa040b** kg Adhesivo cementoso para fijación de paneles aislantes, en paramentos verticales
Datos técnicos: Coste energético 3.871 MJ; Emisión de CO2 0.344 kg; Código LER 17 09 04; Masa del elemento 1 kg; Volumen 0.000667 m3
Residuos:
- embalaje: re170203 Plástico; rendimiento 0.003 kg

**mt16aaa100** m Perfil de lámina curvada de acero prelacado
Datos técnicos: Coste energético 1.173 MJ; Emisión de CO2 0.060 kg; Código LER 17 04 05; Masa del elemento 0.07 kg; Volumen 0.000033 m3
Residuos:
- embalaje: re170203 Plástico; rendimiento 0.005 kg
