# Aislamiento termoacústico de pisos flotantes, con lanas minerales

- Propiedad del archivo: CYPE Ingenieros S.A.
- Formato: FIEBDC-3/2016
- Programa: Generador de precios de la construcción. CYPE Ingenieros, S.A.
- Fecha: 08/11/2025
- Ámbito geográfico: Guatemala
- Divisa: GTQ
- Costes indirectos: 3 %
- Gastos generales: 13 %
- Beneficio industrial: 6 %
- IVA: 12 %

## N Aislamientos e impermeabilizaciones

### NA Aislamientos térmicos

#### NAL Pisos flotantes

**NAL010** m² Aislamiento termoacústico de pisos flotantes, con lanas minerales.
Aislamiento termoacústico de pisos flotantes, formado por panel rígido de lana mineral, no revestido, de 80 mm de espesor, resistencia térmica 2,25 m²K/W, conductividad térmica 0,035 W/(mK), cubierto con film de polietileno de 0,2 mm de espesor y desolidarización perimetral realizada con el mismo material aislante. Colocación en obra: a tope, simplemente apoyado, preparado para recibir una base de piso de mortero u concreto. Incluso cinta autoadhesiva para sellado de juntas.
Incluye: Limpieza y preparación de la superficie soporte. Replanteo y corte del aislamiento. Colocación del aislamiento. Colocación del film de polietileno. Sellado de juntas del film de polietileno.
Criterio de medición de proyecto: Superficie medida según documentación gráfica de Proyecto.
Criterio de medición de obra: Se medirá la superficie realmente ejecutada según especificaciones de Proyecto.

| Código | Ud | Descripción | Rendimiento | Precio | Importe |
|---|---|---|---|---|---|
| mt16lra010f | m² | Panel rígido de lana mineral, no revestido, de 80 mm de espesor, resistencia térmica 2,25 m²K/W, conductividad térmica 0,035 W/(mK), Euroclase A1 de reacción al fuego, capacidad de absorción de agua a corto plazo <=1 kg/m² y factor de resistencia a la difusión del vapor de agua 1. (material) | 1.1 | 483.42 | 531.762 |
| mt16png010d | m² | Film de polietileno de 0,2 mm de espesor y 184 g/m² de masa superficial. (material) | 1.1 | 4.54 | 4.994 |
| mt16aaa030 | m | Cinta autoadhesiva para sellado de juntas. (material) | 0.25 | 3.32 | 0.830 |
| mo054 | h | Montador de aislamientos. (mano de obra) | 0.095 | 66.67 | 6.334 |
| mo101 | h | Ayudante de montador de aislamientos. (mano de obra) | 0.095 | 48.49 | 4.607 |
| % | % | Herramienta menor | 2 % | 548.527 | 10.971 |
|  |  | Costes directos |  |  | 559.498 |

Residuos:
- colocación: mt16lra010f; factor de residuo 0.024
- colocación: mt16png010d Film de polietileno de 0,2 mm de espesor y 184 g/m² de masa superficial; factor de residuo 0.06
- colocación: mt16aaa030 Cinta autoadhesiva para sellado de juntas; factor de residuo 0.07

## Recursos

**mt16lra010f** m² Panel rígido de lana mineral
Datos técnicos: Coste energético 558.116 MJ; Emisión de CO2 14.563 kg; Código LER 17 06 04; Masa del elemento 9.6 kg; Volumen 0.016 m3
Residuos:
- embalaje: re170203 Plástico. (componente de residuo); rendimiento 0.034 kg; Código LER 17 02 03; Masa del elemento 1 kg; Volumen 0.001667 m3

**mt16png010d** m² Film de polietileno de 0,2 mm de espesor y 184 g/m² de masa superficial
Datos técnicos: Coste energético 27.567 MJ; Emisión de CO2 1.009 kg; Código LER 17 06 04; Masa del elemento 0.184 kg; Volumen 0.000307 m3
Residuos:
- embalaje: re170203 Plástico; rendimiento 0.024 kg

**mt16aaa030** m Cinta autoadhesiva para sellado de juntas
Datos técnicos: Coste energético 0.343 MJ; Emisión de CO2 0.017 kg; Código LER 17 06 04; Masa del elemento 0.0025 kg; Volumen 0.000004 m3
Residuos:
- embalaje: re170203 Plástico; rendimiento 0.001 kg
