# Aislamiento acústico a ruido aéreo bajo losa, con paneles multicapa

- Propiedad del archivo: CYPE Ingenieros S.A.
- Formato: FIEBDC-3/2016
- Programa: Generador de precios de la construcción. CYPE Ingenieros, S.A.
- Fecha: 17/04/2024
- Ámbito geográfico: Guatemala
- Divisa: GTQ
- Costes indirectos: 3 %
- Gastos generales: 13 %
- Beneficio industrial: 6 %
- IVA: 12 %

## N Aislamientos e impermeabilizaciones

### NB Aislamientos acústicos

#### NBD Losas

**NBD020** m² Aislamiento acústico a ruido aéreo bajo losa, con paneles multicapa.
Aislamiento acústico a ruido aéreo bajo losa, formado por complejo multicapa, de 20 mm de espesor, 7 kg/m² de masa superficial, formado por un fieltro textil de 16 mm de espesor adherido térmicamente a una lámina bituminosa de 4 mm de espesor, colocado con traslape y con fijaciones mecánicas.
Incluye: Limpieza y preparación de la superficie soporte. Replanteo y corte del aislamiento. Colocación del aislamiento. Fijación del aislamiento.
Criterio de medición de proyecto: Superficie medida según documentación gráfica de Proyecto.
Criterio de medición de obra: Se medirá la superficie realmente ejecutada según especificaciones de Proyecto.

| Código | Ud | Descripción | Rendimiento | Precio | Importe |
|---|---|---|---|---|---|
| mt16ptd030qb | m² | Complejo multicapa, de 20 mm de espesor, 7 kg/m² de masa superficial, formado por un fieltro textil de 16 mm de espesor adherido térmicamente a una lámina bituminosa de 4 mm de espesor, resistencia térmica 0,58 m²K/W, Euroclase F de reacción al fuego; con 55 dB de índice global de reducción acústica, Rw. (material) | 1.05 | 135.09 | 141.845 |
| mt16afd020f | Ud | Taco de expansión y clavo de polipropileno con espiga de poliestireno de alta resistencia "DANOSA", de 70 mm de longitud, con aro de estanqueidad, para fijación mecánica de paneles aislantes. (material) | 6 | 4.04 | 24.240 |
| mo054 | h | Montador de aislamientos. (mano de obra) | 0.143 | 60.7 | 8.680 |
| mo101 | h | Ayudante de montador de aislamientos. (mano de obra) | 0.143 | 44.16 | 6.315 |
| % | % | Herramienta menor | 2 % | 181.080 | 3.622 |
|  |  | Costes directos |  |  | 184.702 |

## Recursos

**mt16afd020f** Ud Taco de expansión y clavo de polipropileno con espiga de poliestireno de alta resistencia "DANOSA"
Datos técnicos: Coste energético 0.225 MJ; Emisión de CO2 0.067 kg
Residuos:
- embalaje: re150101 Envases de papel y cartón. (componente de residuo); rendimiento 0.072 kg; Código LER 15 01 01; Masa del elemento 1 kg; Volumen 0.001333 m3
