# Aislamiento acústico a ruido aéreo entre placas, en trasdosado de placas, con láminas viscoelásticas

- Propiedad del archivo: CYPE Ingenieros S.A.
- Formato: FIEBDC-3/2016
- Programa: Generador de precios de la construcción. CYPE Ingenieros, S.A.
- Fecha: 17/04/2024
- Ámbito geográfico: Guatemala
- Divisa: GTQ
- Costes indirectos: 3 %
- Gastos generales: 13 %
- Beneficio industrial: 6 %
- IVA: 12 %

## N Aislamientos e impermeabilizaciones

### NB Aislamientos acústicos

#### NBO Trasdosados

**NBO040** m² Aislamiento acústico a ruido aéreo entre placas, en trasdosado de placas, con láminas viscoelásticas.
Aislamiento acústico a ruido aéreo entre placas, en trasdosado de placas, formado por lámina viscoelástica de alta densidad, de 2 mm de espesor, adherida entre las placas con adhesivo a base de caucho sintético.
Incluye: Corte del aislamiento. Aplicación del adhesivo. Colocación del aislamiento en la placa ya montada. Resolución de puntos singulares.
Criterio de medición de proyecto: Superficie medida según documentación gráfica de Proyecto.
Criterio de medición de obra: Se medirá la superficie realmente ejecutada según especificaciones de Proyecto.

| Código | Ud | Descripción | Rendimiento | Precio | Importe |
|---|---|---|---|---|---|
| mt16ptd060Cb | m² | Lámina viscoelástica de alta densidad, de 2 mm de espesor; con 36,4 dB de índice global de reducción acústica, Rw. (material) | 1.05 | 43.47 | 45.644 |
| mt16afd010a | l | Adhesivo a base de caucho sintético, para fijación de materiales aislantes. (material) | 0.25 | 87.18 | 21.795 |
| mo054 | h | Montador de aislamientos. (mano de obra) | 0.119 | 60.7 | 7.223 |
| mo101 | h | Ayudante de montador de aislamientos. (mano de obra) | 0.119 | 44.16 | 5.255 |
| % | % | Herramienta menor | 2 % | 79.917 | 1.598 |
|  |  | Costes directos |  |  | 81.515 |

Residuos:
- colocación: mt16ptd060Cb Lámina viscoelástica de alta densidad, de 2 mm de espesor; con 36,4 dB de índice global de reducción acústica, Rw; factor de residuo 0.07

## Recursos

**mt16ptd060Cb** m² Lámina viscoelástica de alta densidad, de 2 mm de espesor; con 36,4 dB de índice global de reducción acústica, Rw
Datos técnicos: Coste energético 129.284 MJ; Emisión de CO2 3.913 kg; Código LER 17 03 02; Masa del elemento 3.4 kg; Volumen 0.0034 m3
Residuos:
- embalaje: re170203 Plástico. (componente de residuo); rendimiento 0.05 kg; Código LER 17 02 03; Masa del elemento 1 kg; Volumen 0.001667 m3
