# Plancha antivibración, de caucho

- Propiedad del archivo: CYPE Ingenieros S.A.
- Formato: FIEBDC-3/2016
- Programa: Generador de precios de la construcción. CYPE Ingenieros, S.A.
- Fecha: 17/04/2024
- Ámbito geográfico: Guatemala
- Divisa: GTQ
- Costes indirectos: 3 %
- Gastos generales: 13 %
- Beneficio industrial: 6 %
- IVA: 12 %

## N Aislamientos e impermeabilizaciones

### NC Amortiguación de vibraciones

#### NCA Amortiguadores y elementos antivibración

**NCA020** Ud Plancha antivibración, de caucho.
Plancha antivibración de caucho, de 280x280x10 mm y 2,6 kg/cm² de carga máxima a compresión.
Incluye: Replanteo. Colocación de la plancha antivibración.
Criterio de medición de proyecto: Número de unidades previstas, según documentación gráfica de Proyecto.
Criterio de medición de obra: Se medirá el número de unidades realmente ejecutadas según especificaciones de Proyecto.

| Código | Ud | Descripción | Rendimiento | Precio | Importe |
|---|---|---|---|---|---|
| mt16avg030a | Ud | Plancha antivibración de caucho, de 280x280x10 mm y 2,6 kg/cm² de carga máxima a compresión. (material) | 1 | 66.02 | 66.020 |
| mo054 | h | Montador de aislamientos. (mano de obra) | 0.119 | 60.7 | 7.223 |
| mo101 | h | Ayudante de montador de aislamientos. (mano de obra) | 0.119 | 44.16 | 5.255 |
| % | % | Herramienta menor | 2 % | 78.498 | 1.570 |
|  |  | Costes directos |  |  | 80.068 |

## Recursos

**mt16avg030a** Ud Plancha antivibración de caucho, de 280x280x10 mm y 2,6 kg/cm² de carga máxima a compresión
Datos técnicos: Coste energético 66.755 MJ; Emisión de CO2 2.920 kg
Residuos:
- embalaje: re150101 Envases de papel y cartón. (componente de residuo); rendimiento 0.01 kg; Código LER 15 01 01; Masa del elemento 1 kg; Volumen 0.001333 m3
- embalaje: re170203 Plástico. (componente de residuo); rendimiento 0.006 kg; Código LER 17 02 03; Masa del elemento 1 kg; Volumen 0.001667 m3
