# Impermeabilización de depósito de agua con revestimiento sintético

- Propiedad del archivo: CYPE Ingenieros S.A.
- Formato: FIEBDC-3/2016
- Programa: Generador de precios de la construcción. CYPE Ingenieros, S.A.
- Fecha: 21/06/2025
- Ámbito geográfico: Guatemala
- Divisa: GTQ
- Costes indirectos: 3 %
- Gastos generales: 13 %
- Beneficio industrial: 6 %
- IVA: 12 %

## N Aislamientos e impermeabilizaciones

### NI Impermeabilizaciones

#### NIA Fosos de ascensor, depósitos y piscinas

**NIA200** m² Impermeabilización de depósito de agua con revestimiento sintético.
Impermeabilización de depósito de agua constituido por muro de superficie lisa de concreto, elementos prefabricados de concreto o revoques de mortero rico en cemento, con dos manos de revestimiento elástico bicomponente, a base de poliuretano sin disolventes, con certificado de potabilidad, con un rendimiento de 0,4 kg/m², diluidas con un 13% de diluyente, a base de xileno; previa aplicación de una mano de imprimación bicomponente, a base de poliuretano, y sellado de la impermeabilización con barniz elástico bicomponente, color RAL 7035, a base de poliuretano alifático y disolventes, con resistencia a los rayos UV.
Incluye: Limpieza y preparación de la superficie. Aplicación de la imprimación. Aplicación del impermeabilizante. Aplicación de la capa de sellado.
Criterio de medición de proyecto: Superficie medida según documentación gráfica de Proyecto.
Criterio de medición de obra: Se medirá la superficie realmente ejecutada según especificaciones de Proyecto.

| Código | Ud | Descripción | Rendimiento | Precio | Importe |
|---|---|---|---|---|---|
| mt15igp071b | kg | Imprimación bicomponente, a base de poliuretano. (material) | 0.5 | 158.81 | 79.405 |
| mt15igp070b | kg | Revestimiento elástico bicomponente, a base de poliuretano sin disolventes, con certificado de potabilidad. (material) | 0.4 | 196.78 | 78.712 |
| mt15igp002a | l | Diluyente, a base de xileno. (material) | 0.052 | 45.53 | 2.368 |
| mt15igp034f | kg | Barniz elástico bicomponente, color RAL 7035, a base de poliuretano alifático y disolventes, con resistencia a los rayos UV. (material) | 0.2 | 208.44 | 41.688 |
| mo032 | h | Aplicador de productos impermeabilizantes. (mano de obra) | 0.46 | 64.87 | 29.840 |
| mo070 | h | Ayudante aplicador de productos impermeabilizantes. (mano de obra) | 0.46 | 48.49 | 22.305 |
| % | % | Herramienta menor | 2 % | 254.318 | 5.086 |
|  |  | Costes directos |  |  | 259.404 |

Residuos:
- colocación: mt15igp071b Imprimación bicomponente, a base de poliuretano; factor de residuo 0.03
- colocación: mt15igp070b Revestimiento elástico bicomponente, a base de poliuretano sin disolventes, con certificado de potabilidad; factor de residuo 0.035
- colocación: mt15igp034f; factor de residuo 0.0275

## Recursos

**mt15igp071b** kg Imprimación bicomponente, a base de poliuretano
Datos técnicos: Coste energético 144.471 MJ; Emisión de CO2 7.014 kg; Código LER 17 09 04; Masa del elemento 1 kg; Volumen 0.000667 m3
Residuos:
- embalaje: re170203 Plástico. (componente de residuo); rendimiento 0.003 kg; Código LER 17 02 03; Masa del elemento 1 kg; Volumen 0.001667 m3

**mt15igp070b** kg Revestimiento elástico bicomponente, a base de poliuretano sin disolventes, con certificado de potabilidad
Datos técnicos: Coste energético 63.921 MJ; Emisión de CO2 2.482 kg; Código LER 17 09 04; Masa del elemento 1 kg; Volumen 0.000667 m3
Residuos:
- embalaje: re150104 Envases metálicos. (componente de residuo); rendimiento 0.247 kg; Código LER 15 01 04; Masa del elemento 1 kg; Volumen 0.001667 m3
- embalaje: re170203 Plástico; rendimiento 0.071 kg

**mt15igp034f** kg Barniz elástico bicomponente
Datos técnicos: Coste energético 32.905 MJ; Emisión de CO2 1.936 kg; Código LER 08 01 11; Masa del elemento 1 kg; Volumen 0.001111 m3
Residuos:
- embalaje: re150104 Envases metálicos; rendimiento 0.08 kg
