# Reparación de impermeabilización de galerías y balcones. Sistema Dry80 "REVESTECH"

- Propiedad del archivo: CYPE Ingenieros S.A.
- Formato: FIEBDC-3/2016
- Programa: Generador de precios de la construcción. CYPE Ingenieros, S.A.
- Fecha: 17/04/2024
- Ámbito geográfico: Guatemala
- Divisa: GTQ
- Costes indirectos: 3 %
- Gastos generales: 13 %
- Beneficio industrial: 6 %
- IVA: 12 %

## N Aislamientos e impermeabilizaciones

### NI Impermeabilizaciones

#### NIG Galerías y balcones

**NIG225** m² Reparación de impermeabilización de galerías y balcones. Sistema Dry80 "REVESTECH".
Reparación de impermeabilización de galerías y balcones. Sistema Dry80 "REVESTECH", formado por membrana impermeabilizante flexible tipo EVAC, Dry80 30 "REVESTECH", compuesta de una doble hoja de poliolefina termoplástica con acetato de vinil etileno, con ambas caras revestidas de fibras de poliéster no tejidas, de 0,8 mm de espesor y 625 g/m², fijada al soporte con adhesivo cementoso mejorado, deformable y tixotrópico, C2 TE S1 extendido con llana dentada. Incluso piezas especiales "REVESTECH" para la resolución de ángulos internos Dry80 Cornerin y externos Dry80 Cornerout, resolución de uniones con banda Dry80 Banda 20, banda perimetral para la resolución de encuentros con paramentos y adhesivo Seal Plus para el sellado de juntas.
Criterio de valoración económica: El precio incluye la preparación del soporte, pero no incluye el piso.
Incluye: Retirada del zócalo. Picado del material de agarre. Apertura de la roza. Retirada y acopio de escombros. Limpieza de los restos de obra. Carga manual de escombros sobre camión o contenedor. Limpieza de la superficie soporte. Colocación de la impermeabilización. Resolución de los puntos singulares. Sellado de juntas.
Criterio de medición de proyecto: Superficie medida en proyección horizontal, según documentación gráfica de Proyecto, desde las caras interiores de los antepechos o petos perimetrales que la limitan.
Criterio de medición de obra: Se medirá, en proyección horizontal, la superficie realmente ejecutada según especificaciones de Proyecto, desde las caras interiores de los antepechos o petos perimetrales que la limitan.

| Código | Ud | Descripción | Rendimiento | Precio | Importe |
|---|---|---|---|---|---|
| mt09mcm060b | kg | Adhesivo cementoso mejorado, C2 TE S1, deformable, con deslizamiento reducido y tiempo abierto ampliado, color blanco, a base de cemento, agregados de granulometría fina, resinas sintéticas y aditivos especiales, con propiedades tixotrópicas y de endurecimiento sin retracción. (material) | 0.6 | 7.03 | 4.218 |
| mt15rev010F | m² | Membrana impermeabilizante flexible tipo EVAC, Dry80 30 "REVESTECH", compuesta de una doble hoja de poliolefina termoplástica con acetato de vinil etileno, con ambas caras revestidas de fibras de poliéster no tejidas, de 0,8 mm de espesor y 625 g/m², suministrada en rollos de 1,5 m de ancho y 30 m de longitud. (material) | 1.1 | 155.65 | 171.215 |
| mt15rev170c | kg | Adhesivo a base de poliuretano, Seal Plus "REVESTECH", color marrón, para el sellado de juntas. (material) | 0.05 | 196.87 | 9.844 |
| mt15rev040ea | m | Banda de refuerzo para membrana impermeabilizante flexible tipo EVAC, Dry80 Banda 20 "REVESTECH", de 180 mm de ancho, compuesta de una doble hoja de poliolefina termoplástica con acetato de vinil etileno, con ambas caras revestidas de fibras de poliéster no tejidas, de 0,8 mm de espesor y 625 g/m², suministrada en rollos de 30 m de longitud. (material) | 0.25 | 49.2 | 12.300 |
| mt15rev055b | Ud | Complemento para refuerzo de puntos singulares en tratamientos impermeabilizantes mediante piezas para la resolución de ángulos internos, Dry80 Cornerin "REVESTECH". (material) | 0.2 | 101 | 20.200 |
| mt15rev056b | Ud | Complemento para refuerzo de puntos singulares en tratamientos impermeabilizantes mediante piezas para la resolución de ángulos externos, Dry80 Cornerout "REVESTECH". (material) | 0.1 | 108.42 | 10.842 |
| mo029 | h | Aplicador de membranas impermeabilizantes. (mano de obra) | 0.483 | 59.07 | 28.531 |
| mo067 | h | Ayudante aplicador de membranas impermeabilizantes. (mano de obra) | 0.483 | 44.16 | 21.329 |
| % | % | Herramienta menor | 2 % | 278.479 | 5.570 |
|  |  | Costes directos |  |  | 284.049 |

Residuos:
- colocación: mt09mcm060b; factor de residuo 0.06989
- colocación: mt15rev010F; factor de residuo 0.035
- colocación: mt15rev170c Adhesivo a base de poliuretano, Seal Plus "REVESTECH", color marrón, para el sellado de juntas; factor de residuo 0.03
- colocación: mt15rev040ea; factor de residuo 0.0683378

## Recursos

**mt09mcm060b** kg Adhesivo cementoso mejorado
Datos técnicos: Coste energético 3.871 MJ; Emisión de CO2 0.344 kg; Código LER 17 09 04; Masa del elemento 1 kg; Volumen 0.000667 m3
Residuos:
- embalaje: re170203 Plástico. (componente de residuo); rendimiento 0.003 kg; Código LER 17 02 03; Masa del elemento 1 kg; Volumen 0.001667 m3

**mt15rev010F** m² Membrana impermeabilizante flexible tipo EVAC
Datos técnicos: Coste energético 67.332 MJ; Emisión de CO2 3.343 kg; Código LER 17 02 03; Masa del elemento 0.625 kg; Volumen 0.001042 m3
Residuos:
- embalaje: re170203 Plástico; rendimiento 0.07 kg

**mt15rev170c** kg Adhesivo a base de poliuretano, Seal Plus "REVESTECH", color marrón, para el sellado de juntas
Datos técnicos: Coste energético 144.209 MJ; Emisión de CO2 7.002 kg; Código LER 17 09 04; Masa del elemento 1 kg; Volumen 0.000667 m3
Residuos:
- embalaje: re150104 Envases metálicos. (componente de residuo); rendimiento 0.003 kg; Código LER 15 01 04; Masa del elemento 1 kg; Volumen 0.001667 m3

**mt15rev040ea** m Banda de refuerzo para membrana impermeabilizante flexible tipo EVAC
Datos técnicos: Coste energético 11.088 MJ; Emisión de CO2 0.550 kg; Código LER 17 02 03; Masa del elemento 0.1125 kg; Volumen 0.000188 m3
Residuos:
- embalaje: re170203 Plástico; rendimiento 0.002 kg
