# Sellado de junta de dilatación con masilla elástica de alta resistencia a los productos químicos y petrolíferos

- Propiedad del archivo: CYPE Ingenieros S.A.
- Formato: FIEBDC-3/2016
- Programa: Generador de precios de la construcción. CYPE Ingenieros, S.A.
- Fecha: 17/04/2024
- Ámbito geográfico: Guatemala
- Divisa: GTQ
- Costes indirectos: 3 %
- Gastos generales: 13 %
- Beneficio industrial: 6 %
- IVA: 12 %

## N Aislamientos e impermeabilizaciones

### NI Impermeabilizaciones

#### NIJ Juntas

**NIJ030** m Sellado de junta de dilatación con masilla elástica de alta resistencia a los productos químicos y petrolíferos.
Sellado de junta de dilatación de 15 mm de ancho, en paramento vertical exterior, con masilla elástica tixotrópica bicomponente a base de polisulfuro, de color gris, sobre cordón de polietileno expandido de celdas cerradas, de sección circular de 20 mm de diámetro; acabado mediante alisado del material con espátula.
Incluye: Limpieza del soporte. Protección de la superficie contigua a la junta. Relleno del fondo de la junta. Aplicación de la masilla. Alisado final con espátula.
Criterio de medición de proyecto: Longitud medida según documentación gráfica de Proyecto.
Criterio de medición de obra: Se medirá la longitud realmente ejecutada según especificaciones de Proyecto.

| Código | Ud | Descripción | Rendimiento | Precio | Importe |
|---|---|---|---|---|---|
| mt15bas010d | m | Cordón de polietileno expandido de celdas cerradas, de sección circular de 20 mm de diámetro, para el relleno de fondo de junta. (material) | 1 | 1.68 | 1.680 |
| mt15bas235a | l | Masilla elástica tixotrópica bicomponente a base de polisulfuro, de color gris, con alta resistencia a los productos químicos y petrolíferos, resistencia al envejecimiento y a los rayos UV, y elevadas propiedades elásticas. (material) | 0.113 | 225.53 | 25.485 |
| mo112 | h | Peón mampostero capacitado. (mano de obra) | 0.237 | 43.24 | 10.248 |
| % | % | Herramienta menor | 2 % | 37.413 | 0.748 |
|  |  | Costes directos |  |  | 38.161 |

Residuos:
- colocación: mt15bas010d; factor de residuo 0.044
- colocación: mt15bas235a; factor de residuo 0.03

## Recursos

**mt15bas010d** m Cordón de polietileno expandido de celdas cerradas
Datos técnicos: Coste energético 46.272 MJ; Emisión de CO2 1.374 kg; Código LER 17 02 03; Masa del elemento 0.298 kg; Volumen 0.000497 m3
Residuos:
- embalaje: re170201 Madera. (componente de residuo); rendimiento 0.04 kg; Código LER 17 02 01; Masa del elemento 1 kg; Volumen 0.000909 m3

**mt15bas235a** l Masilla elástica tixotrópica bicomponente a base de polisulfuro
Datos técnicos: Coste energético 0.629 MJ; Emisión de CO2 0.033 kg; Código LER 17 09 04; Masa del elemento 1.67 kg; Volumen 0.001113 m3
Residuos:
- embalaje: re150104 Envases metálicos. (componente de residuo); rendimiento 0.064 kg; Código LER 15 01 04; Masa del elemento 1 kg; Volumen 0.001667 m3
