# Aislamiento térmico reflexivo entre los montantes del muro estructural exterior de entramado ligero

- Propiedad del archivo: CYPE Ingenieros S.A.
- Formato: FIEBDC-3/2016
- Programa: Generador de precios de la construcción. CYPE Ingenieros, S.A.
- Fecha: 17/04/2024
- Ámbito geográfico: Guatemala
- Divisa: GTQ
- Costes indirectos: 3 %
- Gastos generales: 13 %
- Beneficio industrial: 6 %
- IVA: 12 %

## N Aislamientos e impermeabilizaciones

### NR Aislamientos térmicos reflexivos

#### NRF Fachadas y medianerías

**NRF020** m² Aislamiento térmico reflexivo entre los montantes del muro estructural exterior de entramado ligero.
Aislamiento térmico reflexivo entre los montantes del muro estructural exterior de entramado ligero de perfiles de acero galvanizado (light steel framing), formado por muro alveolar, con solapes autoadhesivos, con barrera de vapor, factor de resistencia a la difusión del vapor de agua 1500, de 60 mm de espesor, con una emisividad de 0,06 en una cara y 0,10 en la otra cara, una resistencia térmica intrínseca (sin cámara de aire) de 1,8 m²K/W y una conductividad térmica de 0,033 W/(mK). Incluso cinta autoadhesiva para sellado de juntas.
Incluye: Corte y preparación del aislamiento. Colocación del aislamiento. Sellado de juntas.
Criterio de medición de proyecto: Superficie medida según documentación gráfica de Proyecto.
Criterio de medición de obra: Se medirá la superficie realmente ejecutada según especificaciones de Proyecto.

| Código | Ud | Descripción | Rendimiento | Precio | Importe |
|---|---|---|---|---|---|
| mt16ara010aeah | m² | Muro alveolar, con barrera de vapor, factor de resistencia a la difusión del vapor de agua 1500, compuesto de una lámina de polietileno aluminizado calandrado con tratamiento anticorrosión y una lámina de polietileno aluminizado, unidas mediante una estructura formada por varias capas de espuma de polietileno y láminas de polietileno metalizado en forma de panal de abeja, de 60 mm de espesor, con una emisividad de 0,06 en una cara y 0,10 en la otra cara, una resistencia térmica intrínseca (sin cámara de aire) de 1,8 m²K/W y una conductividad térmica de 0,033 W/(mK), suministrado en paneles de 1,20x2,65 m. (material) | 1 | 103.76 | 103.760 |
| mt16ara100a | m | Cinta autoadhesiva, de aluminio, con adhesivo acrílico, de 100 mm de ancho, para la estanqueidad al aire y al vapor de agua de las juntas en aislamientos reflexivos. (material) | 0.1 | 5.08 | 0.508 |
| mo054 | h | Montador de aislamientos. (mano de obra) | 0.048 | 60.7 | 2.914 |
| mo101 | h | Ayudante de montador de aislamientos. (mano de obra) | 0.024 | 44.16 | 1.060 |
| % | % | Herramienta menor | 2 % | 108.242 | 2.165 |
|  |  | Costes directos |  |  | 110.407 |

Residuos:
- colocación: mt16ara010aeah; factor de residuo 0.02
- colocación: mt16ara100a; factor de residuo 0.048

## Recursos

**mt16ara010aeah** m² Muro alveolar, con barrera de vapor
Datos técnicos: Coste energético 77.662 MJ; Emisión de CO2 1.882 kg; Código LER 17 06 04; Masa del elemento 0.57 kg; Volumen 0.00095 m3
Residuos:
- embalaje: re170203 Plástico. (componente de residuo); rendimiento 0.025 kg; Código LER 17 02 03; Masa del elemento 1 kg; Volumen 0.001667 m3

**mt16ara100a** m Cinta autoadhesiva
Datos técnicos: Coste energético 3.059 MJ; Emisión de CO2 0.214 kg; Código LER 17 04 02; Masa del elemento 0.023 kg; Volumen 0.000015 m3
Residuos:
- embalaje: re170203 Plástico; rendimiento 0.005 kg
