# Aislamiento térmico reflexivo de pisos flotantes

- Propiedad del archivo: CYPE Ingenieros S.A.
- Formato: FIEBDC-3/2016
- Programa: Generador de precios de la construcción. CYPE Ingenieros, S.A.
- Fecha: 17/04/2024
- Ámbito geográfico: Guatemala
- Divisa: GTQ
- Costes indirectos: 3 %
- Gastos generales: 13 %
- Beneficio industrial: 6 %
- IVA: 12 %

## N Aislamientos e impermeabilizaciones

### NR Aislamientos térmicos reflexivos

#### NRL Pisos flotantes

**NRL010** m² Aislamiento térmico reflexivo de pisos flotantes.
Aislamiento térmico reflexivo de pisos flotantes, formado por complejo multicapa, de 33 mm de espesor total, con, una resistencia térmica intrínseca (sin cámara de aire) de 0,36 m²K/W y una conductividad térmica de 0,036 W/(mK), simplemente apoyado. Incluso cinta autoadhesiva para sellado de juntas.
Incluye: Limpieza y preparación de la superficie soporte. Replanteo y corte del aislamiento. Colocación del aislamiento. Sellado de juntas.
Criterio de medición de proyecto: Superficie medida según documentación gráfica de Proyecto.
Criterio de medición de obra: Se medirá la superficie realmente ejecutada según especificaciones de Proyecto.

| Código | Ud | Descripción | Rendimiento | Precio | Importe |
|---|---|---|---|---|---|
| mt16arw010aiC | m² | Complejo multicapa, compuesto de panel rígido de poliestireno extruido de 30 mm de espesor, revestido por una de sus caras con una capa de espuma de polietileno y una lámina de aluminio en cada una de sus caras, de 33 mm de espesor total, con, una resistencia térmica intrínseca (sin cámara de aire) de 0,36 m²K/W y una conductividad térmica de 0,036 W/(mK), suministrado en paneles de 1,20x1,25 m. (material) | 1.1 | 386.4 | 425.040 |
| mt16arw100a | m | Cinta autoadhesiva, de aluminio, con adhesivo acrílico, de 0,03 mm de espesor y 50 mm de ancho, para sellado de juntas. (material) | 0.45 | 8.55 | 3.848 |
| mo054 | h | Montador de aislamientos. (mano de obra) | 0.119 | 60.7 | 7.223 |
| mo101 | h | Ayudante de montador de aislamientos. (mano de obra) | 0.059 | 44.16 | 2.605 |
| % | % | Herramienta menor | 2 % | 438.716 | 8.774 |
|  |  | Costes directos |  |  | 447.490 |

Residuos:
- colocación: mt16arw010aiC; factor de residuo 0.024
- colocación: mt16arw100a Cinta autoadhesiva, de aluminio, con adhesivo acrílico, de 0,03 mm de espesor y 50 mm de ancho, para sellado de juntas; factor de residuo 0.048

## Recursos

**mt16arw010aiC** m² Complejo multicapa
Datos técnicos: Coste energético 82.269 MJ; Emisión de CO2 2.657 kg; Código LER 17 06 04; Masa del elemento 0.9 kg; Volumen 0.0015 m3
Residuos:
- embalaje: re170203 Plástico. (componente de residuo); rendimiento 0.034 kg; Código LER 17 02 03; Masa del elemento 1 kg; Volumen 0.001667 m3

**mt16arw100a** m Cinta autoadhesiva, de aluminio, con adhesivo acrílico, de 0,03 mm de espesor y 50 mm de ancho, para sellado de juntas
Datos técnicos: Coste energético 3.059 MJ; Emisión de CO2 0.214 kg; Código LER 17 04 02; Masa del elemento 0.023 kg; Volumen 0.000015 m3
Residuos:
- embalaje: re170203 Plástico; rendimiento 0.005 kg
