# Capa de protección de agregado de machaqueo, en cubierta plana

- Propiedad del archivo: CYPE Ingenieros S.A.
- Formato: FIEBDC-3/2016
- Programa: Generador de precios de la construcción. CYPE Ingenieros, S.A.
- Fecha: 17/04/2024
- Ámbito geográfico: Guatemala
- Divisa: GTQ
- Costes indirectos: 3 %
- Gastos generales: 13 %
- Beneficio industrial: 6 %
- IVA: 12 %

## Q Cubiertas

### QC Componentes de cubiertas planas

#### QCA Capa de protección de agregado

**QCA020** m² Capa de protección de agregado de machaqueo, en cubierta plana.
Capa de protección de agregado silíceo de machaqueo, lavado, de granulometría comprendida entre 18 y 30 mm, con un espesor medio de 10 cm, en cubierta plana, con una pendiente del 1% al 5%.
Incluye: Fundido y extendido de la capa de protección de agregado.
Criterio de medición de proyecto: Superficie medida según documentación gráfica de Proyecto.
Criterio de medición de obra: Se medirá la superficie realmente ejecutada según especificaciones de Proyecto.

| Código | Ud | Descripción | Rendimiento | Precio | Importe |
|---|---|---|---|---|---|
| mt01arg025a | t | Agregado silíceo de machaqueo, lavado, de granulometría comprendida entre 18 y 30 mm. (material) | 0.165 | 120.89 | 19.947 |
| mo020 | h | Mampostero. (mano de obra) | 0.089 | 59.07 | 5.257 |
| mo113 | h | Peón mampostero. (mano de obra) | 0.179 | 42.54 | 7.615 |
| % | % | Herramienta menor | 2 % | 32.819 | 0.656 |
|  |  | Costes directos |  |  | 33.475 |

Residuos:
- colocación: mt01arg025a Agregado silíceo de machaqueo, lavado, de granulometría comprendida entre 18 y 30 mm; factor de residuo 0.00632606

## Recursos

**mt01arg025a** t Agregado silíceo de machaqueo, lavado, de granulometría comprendida entre 18 y 30 mm
Datos técnicos: Coste energético 75.000 MJ; Emisión de CO2 4.000 kg; Código LER 01 04 08; Masa del elemento 1000 kg; Volumen 0.666667 m3
