# Alero decorativo

- Propiedad del archivo: CYPE Ingenieros S.A.
- Formato: FIEBDC-3/2016
- Programa: Generador de precios de la construcción. CYPE Ingenieros, S.A.
- Fecha: 17/04/2024
- Ámbito geográfico: Guatemala
- Divisa: GTQ
- Costes indirectos: 3 %
- Gastos generales: 13 %
- Beneficio industrial: 6 %
- IVA: 12 %

## Q Cubiertas

### QR Remates

#### QRA Aleros

**QRA010** m Alero decorativo.
Alero decorativo en tejado, formado por ladrillo aplantillado especial para alero, en forma de pecho de paloma, recibido con mortero de cemento, confeccionado en obra, con aditivo hidrófugo, dosificación 1:3.
Criterio de valoración económica: El precio no incluye el emboquillado de las tejas del alero.
Incluye: Replanteo y trazado en la losa de los elementos componentes del alero. Colocación de los ladrillos cerámicos.
Criterio de medición de proyecto: Longitud del borde del faldón, medida por su cara exterior, según documentación gráfica de Proyecto.
Criterio de medición de obra: Se medirá, por su mayor desarrollo lineal, la longitud realmente ejecutada según especificaciones de Proyecto.

| Código | Ud | Descripción | Rendimiento | Precio | Importe |
|---|---|---|---|---|---|
| mt05mpa011a | Ud | Ladrillo cerámico a la vista macizo prensado, pecho de paloma, rojo, 24x12x5 cm. (material) | 18 | 9.58 | 172.440 |
| mt08aaa010a | m³ | Agua. (material) | 0.006 | 11.92 | 0.072 |
| mt01arg005a | t | Arena de cantera, para mortero preparado en obra. (material) | 0.033 | 162.52 | 5.363 |
| mt08cem000q | kg | Cemento gris en sacos. (material) | 5 | 2.09 | 10.450 |
| mq06hor010 | h | Concretera mecánica eléctrica con una capacidad de amasado de 160 l. (maquinaria) | 0.022 | 24.91 | 0.548 |
| mo020 | h | Mampostero. (mano de obra) | 0.715 | 59.07 | 42.235 |
| mo077 | h | Ayudante de mampostero. (mano de obra) | 0.906 | 44.16 | 40.009 |
| % | % | Herramienta menor | 2 % | 271.117 | 5.422 |
|  |  | Costes directos |  |  | 276.539 |

Residuos:
- colocación: mt05mpa011a Ladrillo cerámico a la vista macizo prensado, pecho de paloma, rojo, 24x12x5 cm; factor de residuo 0.0105
- colocación: mt01arg005a Arena de cantera, para mortero preparado en obra; factor de residuo 0.00501329
- colocación: mt08cem000q Cemento gris en sacos; factor de residuo 0.0063

## Recursos

**mt05mpa011a** Ud Ladrillo cerámico a la vista macizo prensado, pecho de paloma, rojo, 24x12x5 cm
Datos técnicos: Coste energético 43.081 MJ; Emisión de CO2 0.643 kg; Código LER 17 01 02; Masa del elemento 2.49 kg; Volumen 0.001992 m3
Residuos:
- embalaje: re170201 Madera. (componente de residuo); rendimiento 0.005 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000q** kg Cemento gris en sacos
Datos técnicos: Coste energético 7.174 MJ; Emisión de CO2 0.904 kg; Código LER 17 01 01; Masa del elemento 1 kg; Volumen 0.000667 m3
Residuos:
- embalaje: re150101 Envases de papel y cartón. (componente de residuo); rendimiento 0.014 kg; Código LER 15 01 01; Masa del elemento 1 kg; Volumen 0.001333 m3
- embalaje: re170201 Madera; rendimiento 0.001 kg
- embalaje: re170203 Plástico; rendimiento 0.003 kg
