# Remate de peldaño con revestimiento laminado o de madera, mediante perfil preformado

- Propiedad del archivo: CYPE Ingenieros S.A.
- Formato: FIEBDC-3/2016
- Programa: Generador de precios de la construcción. CYPE Ingenieros, S.A.
- Fecha: 17/04/2024
- Ámbito geográfico: Guatemala
- Divisa: GTQ
- Costes indirectos: 3 %
- Gastos generales: 13 %
- Beneficio industrial: 6 %
- IVA: 12 %

## R Revestimientos y trasdosados

### RE Escaleras

#### REA Remates de peldaño

**REA010** m Remate de peldaño con revestimiento laminado o de madera, mediante perfil preformado.
Formación de remate recto de peldaño con revestimiento laminado o de madera, mediante perfil de aluminio anodizado, de 14 mm de altura, color oro, con muescas antideslizantes. Incluso limpieza y preparación de la superficie soporte, replanteo y fijación del perfil con tornillos de acero.
Incluye: Limpieza y preparación de la superficie soporte. Replanteo. Corte, colocación y fijación del perfil.
Criterio de medición de proyecto: Longitud medida según documentación gráfica de Proyecto.
Criterio de medición de obra: Se medirá la longitud realmente ejecutada según especificaciones de Proyecto.

| Código | Ud | Descripción | Rendimiento | Precio | Importe |
|---|---|---|---|---|---|
| mt18rpe010d | m | Perfil de aluminio anodizado, de 14 mm de altura, color oro, con muescas antideslizantes, para remate de peldaño con revestimiento laminado o de madera; incluso accesorios de fijación. (material) | 1.05 | 156.16 | 163.968 |
| mo023 | h | Pisero. (mano de obra) | 0.063 | 59.07 | 3.721 |
| % | % | Herramienta menor | 2 % | 167.689 | 3.354 |
|  |  | Costes directos |  |  | 171.043 |

Residuos:
- colocación: mt18rpe010d; factor de residuo 0.024

## Recursos

**mt18rpe010d** m Perfil de aluminio anodizado
Datos técnicos: Coste energético 35.294 MJ; Emisión de CO2 2.648 kg; Código LER 17 04 02; Masa del elemento 0.302 kg; Volumen 0.000201 m3
Residuos:
- embalaje: re170203 Plástico. (componente de residuo); rendimiento 0.008 kg; Código LER 17 02 03; Masa del elemento 1 kg; Volumen 0.001667 m3
