# Zanquín cerámico. Colocación en capa fina

- Propiedad del archivo: CYPE Ingenieros S.A.
- Formato: FIEBDC-3/2016
- Programa: Generador de precios de la construcción. CYPE Ingenieros, S.A.
- Fecha: 29/03/2025
- Ámbito geográfico: Guatemala
- Divisa: GTQ
- Costes indirectos: 3 %
- Gastos generales: 13 %
- Beneficio industrial: 6 %
- IVA: 12 %

## R Revestimientos y trasdosados

### RE Peldaños

#### REG De piezas cerámicas

**REG045** Ud Zanquín cerámico. Colocación en capa fina.
Zanquín de gres esmaltado, de 80 mm, gama media. COLOCACIÓN: en capa fina, con adhesivo cementoso de fraguado normal, C1 sin ninguna característica adicional, gris. REJUNTADO: con mortero de juntas cementoso mejorado, con absorción de agua reducida y resistencia elevada a la abrasión tipo CG 2 W A, color blanco, para juntas de 2 a 15 mm.
Incluye: Replanteo y trazado del zanquín. Humectación del soporte. Rejuntado. Limpieza.
Criterio de medición de proyecto: Número de unidades previstas, según documentación gráfica de Proyecto.
Criterio de medición de obra: Se medirá el número de unidades realmente ejecutadas según especificaciones de Proyecto.

| Código | Ud | Descripción | Rendimiento | Precio | Importe |
|---|---|---|---|---|---|
| mt18zce105b | Ud | Zanquín de gres esmaltado, de 80 cm de altura, gama media. (material) | 1.05 | 14.06 | 14.763 |
| mt09mcr021g | kg | Adhesivo cementoso de fraguado normal, C1, color gris. (material) | 0.25 | 2.7 | 0.675 |
| mt09mcp020bB | kg | Mortero de juntas cementoso mejorado, con absorción de agua reducida y resistencia elevada a la abrasión, tipo CG2 W A, color blanco, para juntas de 2 a 15 mm, a base de cemento de alta resistencia, agregados seleccionados, aditivos especiales y pigmentos, con efecto antimoho, antiverdín y preventivo de las eflorescencias, hidrorrepelente, especial para rejuntado de todo tipo de piezas cerámicas y piedras naturales en zonas de proliferación de microorganismos. (material) | 0.18 | 13.12 | 2.362 |
| mo023 | h | Pisero. (mano de obra) | 0.152 | 64.87 | 9.860 |
| mo061 | h | Ayudante de pisero. (mano de obra) | 0.008 | 48.49 | 0.388 |
| % | % | Herramienta menor | 2 % | 28.048 | 0.561 |
|  |  | Costes directos |  |  | 28.609 |

Residuos:
- colocación: mt18zce105b Zanquín de gres esmaltado, de 80 cm de altura, gama media; factor de residuo 0.0385
- colocación: mt09mcr021g Adhesivo cementoso de fraguado normal, C1, color gris; factor de residuo 0.07
- colocación: mt09mcp020bB; factor de residuo 0.07

## Recursos

**mt18zce105b** Ud Zanquín de gres esmaltado, de 80 cm de altura, gama media
Datos técnicos: Coste energético 4.188 MJ; Emisión de CO2 0.207 kg; Código LER 17 01 03; Masa del elemento 0.35 kg; Volumen 0.00028 m3
Residuos:
- embalaje: re150101 Envases de papel y cartón. (componente de residuo); rendimiento 0.011 kg; Código LER 15 01 01; Masa del elemento 1 kg; Volumen 0.001333 m3
- embalaje: re170201 Madera. (componente de residuo); rendimiento 0.001 kg; Código LER 17 02 01; Masa del elemento 1 kg; Volumen 0.000909 m3

**mt09mcr021g** kg Adhesivo cementoso de fraguado normal, C1, color gris
Datos técnicos: Coste energético 3.871 MJ; Emisión de CO2 0.344 kg; Código LER 17 09 04; Masa del elemento 1 kg; Volumen 0.000667 m3
Residuos:
- embalaje: re170203 Plástico. (componente de residuo); rendimiento 0.003 kg; Código LER 17 02 03; Masa del elemento 1 kg; Volumen 0.001667 m3

**mt09mcp020bB** kg Mortero de juntas cementoso mejorado
Datos técnicos: Coste energético 7.725 MJ; Emisión de CO2 0.576 kg; Código LER 17 09 04; Masa del elemento 1 kg; Volumen 0.000667 m3
Residuos:
- embalaje: re150101 Envases de papel y cartón; rendimiento 0.02 kg
- embalaje: re170201 Madera; rendimiento 0.005 kg
- embalaje: re170203 Plástico; rendimiento 0.008 kg
