# Barniz sintético para pisos de madera

- Propiedad del archivo: CYPE Ingenieros S.A.
- Formato: FIEBDC-3/2016
- Programa: Generador de precios de la construcción. CYPE Ingenieros, S.A.
- Fecha: 17/04/2024
- Ámbito geográfico: Guatemala
- Divisa: GTQ
- Costes indirectos: 3 %
- Gastos generales: 13 %
- Beneficio industrial: 6 %
- IVA: 12 %

## R Revestimientos y trasdosados

### RM Pinturas y tratamientos sobre soporte de madera

#### RMB Barnices

**RMB020** m² Barniz sintético para pisos de madera.
Aplicación manual de dos manos de barniz sintético de dos componentes, acabado satinado, inodoro, incoloro, aplicado con brocha, rodillo o pistola, sin diluir, (rendimiento: 0,142 l/m² cada mano); (), sobre superficie de pisos de madera, en interiores.
Criterio de valoración económica: El precio incluye la protección de los elementos del entorno que puedan verse afectados durante los trabajos, pero no incluye la preparación del soporte.
Incluye: Aplicación de una mano de fondo y una mano de acabado.
Criterio de medición de proyecto: Superficie medida según documentación gráfica de Proyecto.
Criterio de medición de obra: Se medirá la superficie realmente ejecutada según especificaciones de Proyecto.

| Código | Ud | Descripción | Rendimiento | Precio | Importe |
|---|---|---|---|---|---|
| mt27bsj070a | l | Barniz sintético de dos componentes para interior, incoloro, acabado satinado, a base de resinas de poliuretano, con resistencia al deslizamiento baja, para aplicar con brocha, rodillo o pistola. (material) | 0.284 | 106.96 | 30.377 |
| mo038 | h | Pintor. (mano de obra) | 0.255 | 59.07 | 15.063 |
| mo076 | h | Ayudante de pintor. (mano de obra) | 0.064 | 44.16 | 2.826 |
| % | % | Herramienta menor | 2 % | 48.266 | 0.965 |
|  |  | Costes directos |  |  | 49.231 |

Residuos:
- colocación: mt27bsj070a; factor de residuo 0.036315

## Recursos

**mt27bsj070a** l Barniz sintético de dos componentes para interior
Datos técnicos: Coste energético 32.280 MJ; Emisión de CO2 1.916 kg; Código LER 08 01 11; Masa del elemento 1 kg; Volumen 0.001111 m3
Residuos:
- embalaje: re150104 Envases metálicos. (componente de residuo); rendimiento 0.051 kg; Código LER 15 01 04; Masa del elemento 1 kg; Volumen 0.001667 m3
