# Junta en piso continuo interior decorativo de mosaico granítico "in situ", con perfil preformado

- Propiedad del archivo: CYPE Ingenieros S.A.
- Formato: FIEBDC-3/2016
- Programa: Generador de precios de la construcción. CYPE Ingenieros, S.A.
- Fecha: 17/04/2024
- Ámbito geográfico: Guatemala
- Divisa: GTQ
- Costes indirectos: 3 %
- Gastos generales: 13 %
- Beneficio industrial: 6 %
- IVA: 12 %

## R Revestimientos y trasdosados

### RS Pisos

#### RSC De mosaico granítico

**RSC110** m Junta en piso continuo interior decorativo de mosaico granítico "in situ", con perfil preformado.
Junta de mampostero, en piso continuo interior decorativo de mosaico granítico "in situ", con perfil en "L" de latón, de 8 mm de altura. Incluso pies de anclaje y elementos de fijación.
Incluye: Replanteo de la junta. Corte y colocación del perfil. Ejecución de las uniones entre perfiles. Resolución de encuentros. Fijación y ajuste de los perfiles.
Criterio de medición de proyecto: Longitud medida según documentación gráfica de Proyecto.
Criterio de medición de obra: Se medirá la longitud realmente ejecutada según especificaciones de Proyecto.

| Código | Ud | Descripción | Rendimiento | Precio | Importe |
|---|---|---|---|---|---|
| mt18wwe060a | m | Perfil en "L" de latón, de 8 mm de altura, para la formación de juntas de mampostero en piso continuo interior decorativo de mosaico granítico "in situ", de hasta 8 mm de espesor; con pies de anclaje y elementos de fijación. (material) | 1.05 | 126.23 | 132.542 |
| mo020 | h | Mampostero. (mano de obra) | 0.065 | 59.07 | 3.840 |
| mo113 | h | Peón mampostero. (mano de obra) | 0.065 | 42.54 | 2.765 |
| % | % | Herramienta menor | 2 % | 139.147 | 2.783 |
|  |  | Costes directos |  |  | 141.930 |

Residuos:
- colocación: mt18wwe060a; factor de residuo 0.0053

## Recursos

**mt18wwe060a** m Perfil en "L" de latón
Datos técnicos: Coste energético 56.246 MJ; Emisión de CO2 5.696 kg; Código LER 17 04 05; Masa del elemento 2.21 kg; Volumen 0.001052 m3
Residuos:
- embalaje: re170203 Plástico. (componente de residuo); rendimiento 0.008 kg; Código LER 17 02 03; Masa del elemento 1 kg; Volumen 0.001667 m3
