# Marco perimetral para alfombra de entrada al edificio

- Propiedad del archivo: CYPE Ingenieros S.A.
- Formato: FIEBDC-3/2016
- Programa: Generador de precios de la construcción. CYPE Ingenieros, S.A.
- Fecha: 17/04/2024
- Ámbito geográfico: Guatemala
- Divisa: GTQ
- Costes indirectos: 3 %
- Gastos generales: 13 %
- Beneficio industrial: 6 %
- IVA: 12 %

## R Revestimientos y trasdosados

### RS Pisos

#### RSF Alfombras y felpudos

**RSF020** m Marco perimetral para alfombra de entrada al edificio.
Marco perimetral para alfombra de entrada al edificio, formado por perfiles angulares de aluminio, acabado anodizado, con alas de 25x20x3 mm de longitud y 3 mm de espesor. COLOCACIÓN: en cajeado de piso.
Criterio de valoración económica: El precio no incluye la formación del cajeado.
Incluye: Preparación de la superficie soporte. Colocación y fijación mecánica del perfil. Sellado de las juntas.
Criterio de medición de proyecto: Longitud medida según documentación gráfica de Proyecto.
Criterio de medición de obra: Se medirá la longitud realmente ejecutada según especificaciones de Proyecto.

| Código | Ud | Descripción | Rendimiento | Precio | Importe |
|---|---|---|---|---|---|
| mt18fel020f | m | Marco perimetral para alfombra de entrada al edificio, formado por perfiles angulares de aluminio, acabado anodizado, con alas de 25x20x3 mm de longitud y 3 mm de espesor y elementos de fijación al soporte. (material) | 1 | 203.08 | 203.080 |
| mt20wwa030 | Ud | Cartucho de 310 cm³ de masilla de poliuretano impermeable. (material) | 0.032 | 70.56 | 2.258 |
| mo027 | h | Instalador de moquetas y revestimientos textiles. (mano de obra) | 0.065 | 59.07 | 3.840 |
| % | % | Herramienta menor | 2 % | 209.178 | 4.184 |
|  |  | Costes directos |  |  | 213.362 |

Residuos:
- colocación: mt20wwa030 Cartucho de 310 cm³ de masilla de poliuretano impermeable; factor de residuo 0.06

## Recursos

**mt20wwa030** Ud Cartucho de 310 cm³ de masilla de poliuretano impermeable
Datos técnicos: Coste energético 12.716 MJ; Emisión de CO2 0.628 kg; Código LER 17 09 04; Masa del elemento 0.021 kg; Volumen 0.000014 m3
Residuos:
- embalaje: re170203 Plástico. (componente de residuo); rendimiento 0.1 kg; Código LER 17 02 03; Masa del elemento 1 kg; Volumen 0.001667 m3
