# Reparación de piso de concreto impreso, con mortero

- Propiedad del archivo: CYPE Ingenieros S.A.
- Formato: FIEBDC-3/2016
- Programa: Generador de precios de la construcción. CYPE Ingenieros, S.A.
- Fecha: 17/04/2024
- Ámbito geográfico: Guatemala
- Divisa: GTQ
- Costes indirectos: 3 %
- Gastos generales: 13 %
- Beneficio industrial: 6 %
- IVA: 12 %

## R Revestimientos y trasdosados

### RS Pisos

#### RSY Reparaciones

**RSY011** m² Reparación de piso de concreto impreso, con mortero.
Reparación de piso de concreto impreso con mortero endurecedor, color Blanco, compuesto de aglomerantes hidráulicos, agregados silíceos seleccionados, resinas sintéticas, aditivos catalizadores y colorantes inorgánicos, rendimiento 4,5 kg/m²; acabado impreso en relieve, previa aplicación de desmoldeante en polvo, color incoloro y capa de sellado final con resina en base acuosa, incolora.
Criterio de valoración económica: El precio no incluye la preparación del soporte.
Incluye: Limpieza del soporte con agua. Aplicación del mortero. Aplicación del desmoldeante hasta conseguir una cubrición total. Impresión del concreto mediante moldes. Limpieza de la superficie de concreto, mediante máquina hidrolimpiadora de agua a presión. Aplicación de la resina de acabado.
Criterio de medición de proyecto: Superficie medida según documentación gráfica de Proyecto.
Criterio de medición de obra: Se medirá la superficie realmente ejecutada según especificaciones de Proyecto.

| Código | Ud | Descripción | Rendimiento | Precio | Importe |
|---|---|---|---|---|---|
| mt09hip005ba | kg | Mortero endurecedor, color Blanco, compuesto de aglomerantes hidráulicos, agregados silíceos seleccionados, resinas sintéticas, aditivos catalizadores y colorantes inorgánicos, de alta resistencia a la abrasión. (material) | 4.5 | 4.14 | 18.630 |
| mt09hip020i | kg | Desmoldeante en polvo, color incoloro, compuesto de agentes antiadherentes y colorantes inorgánicos, aplicado en pisos continuos de concreto impreso. (material) | 0.1 | 35.49 | 3.549 |
| mt09hip030b | l | Resina en base acuosa, incolora, para el curado y la protección de pisos continuos de concreto impreso, formada por una dispersión de resina acrílica estirenada. (material) | 0.1 | 23.33 | 2.333 |
| mq08lch040 | h | Hidrolimpiadora a presión. (maquinaria) | 0.174 | 37.2 | 6.473 |
| mo041 | h | Mampostero de obra civil. (mano de obra) | 0.259 | 59.07 | 15.299 |
| mo087 | h | Ayudante de mampostero de obra civil. (mano de obra) | 0.259 | 44.16 | 11.437 |
| % | % | Herramienta menor | 2 % | 57.721 | 1.154 |
|  |  | Costes directos |  |  | 58.875 |

Residuos:
- colocación: mt09hip005ba; factor de residuo 0.07
- colocación: mt09hip020i; factor de residuo 0.045402
- colocación: mt09hip030b; factor de residuo 0.06

## Recursos

**mt09hip005ba** kg Mortero endurecedor
Datos técnicos: Coste energético 2.251 MJ; Emisión de CO2 0.184 kg; Código LER 17 09 04; Masa del elemento 1 kg; Volumen 0.000667 m3
Residuos:
- embalaje: re170203 Plástico. (componente de residuo); rendimiento 0.003 kg; Código LER 17 02 03; Masa del elemento 1 kg; Volumen 0.001667 m3

**mt09hip020i** kg Desmoldeante en polvo
Datos técnicos: Coste energético 88.520 MJ; Emisión de CO2 4.792 kg; Código LER 17 09 04; Masa del elemento 1 kg; Volumen 0.000667 m3
Residuos:
- embalaje: re170203 Plástico; rendimiento 0.003 kg

**mt09hip030b** l Resina en base acuosa
Datos técnicos: Coste energético 75.650 MJ; Emisión de CO2 2.879 kg; Código LER 17 09 04; Masa del elemento 1 kg; Volumen 0.000667 m3
Residuos:
- embalaje: re150104 Envases metálicos. (componente de residuo); rendimiento 0.042 kg; Código LER 15 01 04; Masa del elemento 1 kg; Volumen 0.001667 m3
