# Consolidación de piso cerámico

- Propiedad del archivo: CYPE Ingenieros S.A.
- Formato: FIEBDC-3/2016
- Programa: Generador de precios de la construcción. CYPE Ingenieros, S.A.
- Fecha: 29/03/2025
- Ámbito geográfico: Guatemala
- Divisa: GTQ
- Costes indirectos: 3 %
- Gastos generales: 13 %
- Beneficio industrial: 6 %
- IVA: 12 %

## R Revestimientos y trasdosados

### RS Pisos

#### RSY Reparaciones

**RSY022** m² Consolidación de piso cerámico.
Consolidación de piso cerámico, en estado de conservación bueno, mediante aplicación de mineralizador de base hidrófuga transpirable como protector de superficie y una mano de cera natural de abeja como tratamiento protector y decorativo. Incluso limpieza, eliminación de incrustaciones mediante la utilización de escalpelo.
Incluye: Limpieza y preparación de la superficie soporte. Aplicación del mineralizador. Aplicación de una mano de acabado.
Criterio de medición de proyecto: Superficie medida según documentación gráfica de Proyecto.
Criterio de medición de obra: Se medirá la superficie realmente ejecutada según especificaciones de Proyecto.

| Código | Ud | Descripción | Rendimiento | Precio | Importe |
|---|---|---|---|---|---|
| mt08lim090a | kg | Cera natural de abeja, para encerado de pisos. (material) | 0.1 | 59.83 | 5.983 |
| mt27pfj150 | kg | Mineralizador de base hidrófuga transpirable. (material) | 0.15 | 53.69 | 8.054 |
| mt08aaa010a | m³ | Agua. (material) | 0.05 | 11.98 | 0.599 |
| mo020 | h | Mampostero. (mano de obra) | 0.259 | 64.87 | 16.801 |
| mo113 | h | Peón mampostero. (mano de obra) | 0.129 | 46.72 | 6.027 |
| % | % | Herramienta menor | 2 % | 37.464 | 0.749 |
|  |  | Costes directos |  |  | 38.213 |

Residuos:
- colocación: mt08lim090a Cera natural de abeja, para encerado de pisos; factor de residuo 0.03

## Recursos

**mt08lim090a** kg Cera natural de abeja, para encerado de pisos
Datos técnicos: Coste energético 0.291 MJ; Emisión de CO2 0.014 kg; Código LER 17 09 04; Masa del elemento 1 kg; Volumen 0.000667 m3
Residuos:
- embalaje: re170203 Plástico. (componente de residuo); rendimiento 0.003 kg; Código LER 17 02 03; Masa del elemento 1 kg; Volumen 0.001667 m3

**mt08aaa010a** m³ Agua
Datos técnicos: Coste energético 60.000 MJ; Emisión de CO2 30.000 kg
