# Cielo falso continuo de placas de yeso natural (GRG)

- Propiedad del archivo: CYPE Ingenieros S.A.
- Formato: FIEBDC-3/2016
- Programa: Generador de precios de la construcción. CYPE Ingenieros, S.A.
- Fecha: 22/06/2025
- Ámbito geográfico: Guatemala
- Divisa: GTQ
- Costes indirectos: 3 %
- Gastos generales: 13 %
- Beneficio industrial: 6 %
- IVA: 12 %

## R Revestimientos y trasdosados

### RT Cielos falsos en interiores

#### RTN Continuos, de placas de yeso natural

**RTN001** m² Cielo falso continuo de placas de yeso natural (GRG).
Cielo falso continuo suspendido, liso, 13+18, situado a una altura menor de 4 m, con nivel de calidad del acabado Q3, constituido por: ESTRUCTURA: estructura metálica de acero galvanizado de maestras primarias 47/18 mm con una modulación de 400 mm y suspendidas de la losa o elemento soporte de concreto con horquillas de cuelgue y varillas; PLACAS: una capa de placas de yeso natural (GRG), sin cartón, estándar / - 600 / 1200 / 13 / con los bordes longitudinales desiguales. Incluso banda estanca autoadhesiva, perfiles angular, fijaciones para el anclaje de los perfiles, tornillería para la fijación de las placas, pasta de juntas; pasta de acabado, masilla monocomponente; para el sellado de encuentros perimetrales y accesorios de montaje.
Incluye: Replanteo de los ejes de la estructura metálica. Colocación de la banda acústica. Nivelación y fijación de los perfiles perimetrales. Señalización de los puntos de anclaje a la losa o elemento soporte. Nivelación y suspensión de los perfiles primarios. Corte de las placas. Fijación de las placas. Resolución de encuentros y puntos singulares. Tratamiento de juntas. Sellado de encuentros. Extendido de la pasta de acabado.
Criterio de medición de proyecto: Superficie medida entre paramentos, según documentación gráfica de Proyecto, sin descontar huecos para instalaciones.
Criterio de medición de obra: Se medirá la superficie realmente ejecutada según especificaciones de Proyecto, sin deducir los huecos de superficie menor de 1 m².

| Código | Ud | Descripción | Rendimiento | Precio | Importe |
|---|---|---|---|---|---|
| mt12pna080a | m | Banda estanca autoadhesiva, de espuma de polietileno reticulado de celdas cerradas, de 30 mm de ancho; para la estanqueidad de la base y el aislamiento acústico del perímetro en tabiques y trasdosados de placas. (material) | 1.36 | 2.56 | 3.482 |
| mt12pna100a | m | Perfil angular, de acero galvanizado, fabricado mediante laminación en frío, de 3000 mm de longitud, 30x30 mm de sección y 0,60 mm de espesor, para la realización de trasdosados autoportantes y techos. (material) | 0.4 | 9.38 | 3.752 |
| mt12pna025a | Ud | Fijación compuesta por taco y tornillo de cabeza avellanada, de 5x30 mm. (material) | 1.36 | 0.83 | 1.129 |
| mt12pna028a | Ud | Taco de expansión M6. (material) | 1.36 | 1.27 | 1.727 |
| mt12pna027a | m | Varilla roscada galvanizada, de 6 mm de diámetro y 1000 mm de longitud, con dos tuercas y una arandela. (material) | 1.36 | 6.39 | 8.690 |
| mt12pna120a | Ud | Horquilla de cuelgue, para maestra 47/18. (material) | 1.36 | 1.84 | 2.502 |
| mt12pna090a | m | Maestra 47/18 de lámina de acero galvanizado, de 47 mm de ancho y 0,60 mm de espesor. (material) | 3 | 13.01 | 39.030 |
| mt12pna010aa | m² | Placa de yeso natural (GRG), sin cartón, estándar / - 600 / 1200 / 13 / con los bordes longitudinales desiguales, formada por un alma de yeso de origen natural reforzada por la inclusión en la masa de fibra de vidrio; Euroclase A1 de reacción al fuego. (material) | 1.02 | 50.17 | 51.173 |
| mt12pna020a | Ud | Tornillo autoperforante, con cabeza de trompeta, de 25 mm de longitud, para instalación de placas de yeso natural (GRG) sobre perfiles de espesor inferior a 6 mm. (material) | 18 | 0.18 | 3.240 |
| mt12pna030bh | kg | Pasta de juntas, de fraguado normal (60 minutos), con aditivo hidrófugo; para aplicación manual o mecánica sin cinta de juntas. (material) | 0.11 | 21 | 2.310 |
| mt12pna030ok | kg | Pasta de acabado, de fraguado lento (90 minutos). (material) | 0.11 | 8.33 | 0.916 |
| mt12pna040a | Ud | Cartucho de 300 cm³ de masilla monocomponente; para el sellado de encuentros perimetrales. (material) | 0.033 | 43.3 | 1.429 |
| mo015 | h | Instalador de cielos falsos. (mano de obra) | 0.364 | 66.67 | 24.268 |
| mo082 | h | Ayudante instalador de cielos falsos. (mano de obra) | 0.135 | 48.49 | 6.546 |
| % | % | Herramienta menor | 2 % | 150.194 | 3.004 |
|  |  | Costes directos |  |  | 153.198 |

Residuos:
- colocación: mt12pna080a; factor de residuo 0.06
- colocación: mt12pna100a; factor de residuo 0.0188
- colocación: mt12pna028a Taco de expansión M6; factor de residuo 0.00488889
- colocación: mt12pna027a Varilla roscada galvanizada, de 6 mm de diámetro y 1000 mm de longitud, con dos tuercas y una arandela; factor de residuo 0.0188009
- colocación: mt12pna090a Maestra 47/18 de lámina de acero galvanizado, de 47 mm de ancho y 0,60 mm de espesor; factor de residuo 0.018634
- colocación: mt12pna020a; factor de residuo 0.00533333
- colocación: mt12pna030bh; factor de residuo 0.0075
- colocación: mt12pna030ok Pasta de acabado, de fraguado lento (90 minutos); factor de residuo 0.03

## Recursos

**mt12pna080a** m Banda estanca autoadhesiva
Datos técnicos: Coste energético 0.960 MJ; Emisión de CO2 0.035 kg; Código LER 17 06 04; Masa del elemento 0.0063 kg; Volumen 0.00001 m3
Residuos:
- embalaje: re170203 Plástico. (componente de residuo); rendimiento 0.001 kg; Código LER 17 02 03; Masa del elemento 1 kg; Volumen 0.001667 m3

**mt12pna100a** m Perfil angular, de acero galvanizado
Datos técnicos: Coste energético 40.258 MJ; Emisión de CO2 1.239 kg; Código LER 17 04 05; Masa del elemento 0.3 kg; Volumen 0.000143 m3
Residuos:
- embalaje: re170203 Plástico; rendimiento 0.005 kg

**mt12pna028a** Ud Taco de expansión M6
Datos técnicos: Coste energético 0.129 MJ; Emisión de CO2 0.006 kg; Código LER 17 04 05; Masa del elemento 0.009 kg; Volumen 0.000004 m3
Residuos:
- embalaje: re150101 Envases de papel y cartón. (componente de residuo); rendimiento 0.001 kg; Código LER 15 01 01; Masa del elemento 1 kg; Volumen 0.001333 m3

**mt12pna027a** m Varilla roscada galvanizada, de 6 mm de diámetro y 1000 mm de longitud, con dos tuercas y una arandela
Datos técnicos: Coste energético 6.032 MJ; Emisión de CO2 0.590 kg; Código LER 17 04 05; Masa del elemento 0.221 kg; Volumen 0.000105 m3
Residuos:
- embalaje: re170203 Plástico; rendimiento 0.005 kg

**mt12pna120a** Ud Horquilla de cuelgue, para maestra 47/18
Datos técnicos: Coste energético 5.663 MJ; Emisión de CO2 0.421 kg
Residuos:
- embalaje: re150101 Envases de papel y cartón; rendimiento 0.09 kg
- embalaje: re170203 Plástico; rendimiento 0.045 kg

**mt12pna090a** m Maestra 47/18 de lámina de acero galvanizado, de 47 mm de ancho y 0,60 mm de espesor
Datos técnicos: Coste energético 66.778 MJ; Emisión de CO2 2.049 kg; Código LER 17 04 05; Masa del elemento 0.5 kg; Volumen 0.000238 m3
Residuos:
- embalaje: re170203 Plástico; rendimiento 0.005 kg

**mt12pna020a** Ud Tornillo autoperforante
Datos técnicos: Coste energético 0.022 MJ; Emisión de CO2 0.002 kg; Código LER 17 04 05; Masa del elemento 0.0015 kg
Residuos:
- embalaje: re150101 Envases de papel y cartón; rendimiento 0.001 kg

**mt12pna030bh** kg Pasta de juntas
Datos técnicos: Coste energético 13.573 MJ; Emisión de CO2 0.475 kg; Código LER 17 08 02; Masa del elemento 1 kg; Volumen 0.001 m3
Residuos:
- embalaje: re170203 Plástico; rendimiento 0.028 kg

**mt12pna030ok** kg Pasta de acabado, de fraguado lento (90 minutos)
Datos técnicos: Coste energético 5.138 MJ; Emisión de CO2 0.246 kg; Código LER 17 08 02; Masa del elemento 1 kg; Volumen 0.001 m3
Residuos:
- embalaje: re170203 Plástico; rendimiento 0.02 kg
