# Moldura de yeso, para decoración de techo o pared

- Propiedad del archivo: CYPE Ingenieros S.A.
- Formato: FIEBDC-3/2016
- Programa: Generador de precios de la construcción. CYPE Ingenieros, S.A.
- Fecha: 17/04/2024
- Ámbito geográfico: Guatemala
- Divisa: GTQ
- Costes indirectos: 3 %
- Gastos generales: 13 %
- Beneficio industrial: 6 %
- IVA: 12 %

## R Revestimientos y trasdosados

### RT Cielos falsos en interiores

#### RTP Prefabricados de yeso

**RTP230** m Moldura de yeso, para decoración de techo o pared.
Moldura de yeso, de 1,5x7x120 cm, para decoración de techo o pared, recibida con cola para yeso. Incluso accesorios de fijación.
Incluye: Replanteo y trazado en los paramentos de la situación de la moldura. Presentación y corte de las piezas. Humectación de la base de fijación. Extendido de la cola. Colocación y rejuntado de las piezas. Repasos de encuentros entre piezas, esquinas y rincones.
Criterio de medición de proyecto: Longitud medida según documentación gráfica de Proyecto.
Criterio de medición de obra: Se medirá la longitud realmente ejecutada según especificaciones de Proyecto.

| Código | Ud | Descripción | Rendimiento | Precio | Importe |
|---|---|---|---|---|---|
| mt12rea150aa | m | Moldura de yeso, de 1,5x7x120 cm. (material) | 1.05 | 23.03 | 24.182 |
| mt09eyc030 | kg | Cola para yeso. (material) | 0.19 | 2.69 | 0.511 |
| mo035 | h | Escayolista. (mano de obra) | 0.214 | 59.07 | 12.641 |
| % | % | Herramienta menor | 2 % | 37.334 | 0.747 |
|  |  | Costes directos |  |  | 38.081 |

Residuos:
- colocación: mt12rea150aa Moldura de yeso, de 1,5x7x120 cm; factor de residuo 0.0146773

## Recursos

**mt12rea150aa** m Moldura de yeso, de 1,5x7x120 cm
Datos técnicos: Coste energético 4.902 MJ; Emisión de CO2 0.218 kg; Código LER 17 08 02; Masa del elemento 1.41 kg; Volumen 0.00141 m3
Residuos:
- embalaje: re170203 Plástico. (componente de residuo); rendimiento 0.001 kg; Código LER 17 02 03; Masa del elemento 1 kg; Volumen 0.001667 m3
