# Registro de tina

- Propiedad del archivo: CYPE Ingenieros S.A.
- Formato: FIEBDC-3/2016
- Programa: Generador de precios de la construcción. CYPE Ingenieros, S.A.
- Fecha: 17/04/2024
- Ámbito geográfico: Guatemala
- Divisa: GTQ
- Costes indirectos: 3 %
- Gastos generales: 13 %
- Beneficio industrial: 6 %
- IVA: 12 %

## S Señalización y equipamiento

### SA Artefactos sanitarios

#### SAB Tinas

**SAB100** Ud Registro de tina.
Registro de tina, de 210x260 mm, formado por marco y tapa, sobre el tabique de apoyo de la tina.
Criterio de valoración económica: El precio no incluye el revestimiento.
Incluye: Replanteo. Fijación del marco. Colocación del registro.
Criterio de medición de proyecto: Número de unidades previstas, según documentación gráfica de Proyecto.
Criterio de medición de obra: Se medirá el número de unidades realmente colocadas según especificaciones de Proyecto.

| Código | Ud | Descripción | Rendimiento | Precio | Importe |
|---|---|---|---|---|---|
| mt30rbj020a | Ud | Registro de tina, de 210x260 mm, formado por marco y tapa. (material) | 1 | 447.75 | 447.750 |
| mo020 | h | Mampostero. (mano de obra) | 0.616 | 59.07 | 36.387 |
| % | % | Herramienta menor | 2 % | 484.137 | 9.683 |
|  |  | Costes directos |  |  | 493.820 |
