# Bidé de porcelana sanitaria

- Propiedad del archivo: CYPE Ingenieros S.A.
- Formato: FIEBDC-3/2016
- Programa: Generador de precios de la construcción. CYPE Ingenieros, S.A.
- Fecha: 17/04/2024
- Ámbito geográfico: Guatemala
- Divisa: GTQ
- Costes indirectos: 3 %
- Gastos generales: 13 %
- Beneficio industrial: 6 %
- IVA: 12 %

## S Señalización y equipamiento

### SA Artefactos sanitarios

#### SAE Bidés

**SAE005** Ud Bidé de porcelana sanitaria.
Bidé de porcelana sanitaria, gama básica, color, sin tapa, y desagüe, color blanco, con sifón curvo. Incluso elementos de fijación y silicona para sellado de juntas.
Criterio de valoración económica: El precio no incluye la grifería.
Incluye: Replanteo. Colocación y fijación del aparato. Montaje del desagüe. Conexión a la red de evacuación. Comprobación de su correcto funcionamiento. Sellado de juntas.
Criterio de medición de proyecto: Número de unidades previstas, según documentación gráfica de Proyecto.
Criterio de medición de obra: Se medirá el número de unidades realmente colocadas según especificaciones de Proyecto.

| Código | Ud | Descripción | Rendimiento | Precio | Importe |
|---|---|---|---|---|---|
| mt30bps010c | Ud | Bidé de porcelana sanitaria, gama básica, color, sin tapa, con juego de fijación. (material) | 1 | 977.95 | 977.950 |
| mt30sif010g | Ud | Sifón curvo extensible, para bidé, color blanco, con válvula de desagüe. (material) | 1 | 100.96 | 100.960 |
| mt30www005 | Ud | Cartucho de 300 ml de silicona ácida monocomponente, fungicida, para sellado de juntas en ambientes húmedos. (material) | 0.012 | 83.22 | 0.999 |
| mo008 | h | Plomero. (mano de obra) | 1.233 | 60.7 | 74.843 |
| % | % | Herramienta menor | 2 % | 1154.752 | 23.095 |
|  |  | Costes directos |  |  | 1177.847 |

Residuos:
- colocación: mt30www005 Cartucho de 300 ml de silicona ácida monocomponente, fungicida, para sellado de juntas en ambientes húmedos; factor de residuo 0.06

## Recursos

**mt30bps010c** Ud Bidé de porcelana sanitaria, gama básica, color, sin tapa, con juego de fijación
Datos técnicos: Coste energético 67.968 MJ; Emisión de CO2 60.419 kg
Residuos:
- embalaje: re150101 Envases de papel y cartón. (componente de residuo); rendimiento 1.245 kg; Código LER 15 01 01; Masa del elemento 1 kg; Volumen 0.001333 m3

**mt30www005** Ud Cartucho de 300 ml de silicona ácida monocomponente, fungicida, para sellado de juntas en ambientes húmedos
Datos técnicos: Coste energético 87.088 MJ; Emisión de CO2 3.667 kg; Código LER 17 09 04; Masa del elemento 0.45 kg; Volumen 0.0003 m3
Residuos:
- embalaje: re170203 Plástico. (componente de residuo); rendimiento 0.1 kg; Código LER 17 02 03; Masa del elemento 1 kg; Volumen 0.001667 m3
