# Lavamanos sobre encimera, de porcelana sanitaria, "ROCA"

- Propiedad del archivo: CYPE Ingenieros S.A.
- Formato: FIEBDC-3/2016
- Programa: Generador de precios de la construcción. CYPE Ingenieros, S.A.
- Fecha: 17/04/2024
- Ámbito geográfico: Guatemala
- Divisa: GTQ
- Costes indirectos: 3 %
- Gastos generales: 13 %
- Beneficio industrial: 6 %
- IVA: 12 %

## S Señalización y equipamiento

### SA Artefactos sanitarios

#### SAL Lavamanos

**SAL010** Ud Lavamanos sobre encimera, de porcelana sanitaria, "ROCA".
Lavamanos de porcelana sanitaria, sobre encimera, modelo Urbi 1 "ROCA", color Blanco, de 450 mm de diámetro, equipado con grifería monomando de caño alto de repisa para lavamanos, con cartucho cerámico y limitador de caudal a 6 l/min, acabado cromado, modelo Thesis, y desagüe, acabado cromado. Incluso juego de fijación y silicona para sellado de juntas.
Criterio de valoración económica: El precio no incluye la encimera.
Incluye: Replanteo. Colocación y fijación del aparato. Montaje del desagüe. Conexión a la red de evacuación. Montaje de la grifería. Conexión a las redes de agua fría y caliente. Comprobación de su correcto funcionamiento. Sellado de juntas.
Criterio de medición de proyecto: Número de unidades previstas, según documentación gráfica de Proyecto.
Criterio de medición de obra: Se medirá el número de unidades realmente colocadas según especificaciones de Proyecto.

| Código | Ud | Descripción | Rendimiento | Precio | Importe |
|---|---|---|---|---|---|
| mt30lpr010a | Ud | Lavamanos de porcelana sanitaria, sobre encimera, modelo Urbi 1 "ROCA", color Blanco, de 450 mm de diámetro. (material) | 1 | 2671.96 | 2671.960 |
| mt31gmo103a | Ud | Grifería monomando de caño alto de repisa para lavamanos, con cartucho cerámico y limitador de caudal a 6 l/min, acabado cromado, modelo Thesis "ROCA", con válvula automática de desagüe de 1¼" accionada mediante varilla vertical-horizontal y enlaces de alimentación flexibles. (material) | 1 | 5033.24 | 5033.240 |
| mt36www005d | Ud | Acoplamiento a pared acodado con plafón, ABS, serie B, acabado cromado, para evacuación de aguas residuales (a baja y alta temperatura) en el interior de los edificios, enlace mixto de 1 1/4"x40 mm de diámetro, con válvula de desagüe. (material) | 1 | 542.6 | 542.600 |
| mt30lla010 | Ud | Llave de regulación de 1/2", para lavamanos o bidé, acabado cromado. (material) | 2 | 225.47 | 450.940 |
| mt30www005 | Ud | Cartucho de 300 ml de silicona ácida monocomponente, fungicida, para sellado de juntas en ambientes húmedos. (material) | 0.012 | 83.22 | 0.999 |
| mo008 | h | Plomero. (mano de obra) | 1.541 | 60.7 | 93.539 |
| % | % | Herramienta menor | 2 % | 8793.278 | 175.866 |
|  |  | Costes directos |  |  | 8969.144 |

Residuos:
- colocación: mt30www005 Cartucho de 300 ml de silicona ácida monocomponente, fungicida, para sellado de juntas en ambientes húmedos; factor de residuo 0.06

## Recursos

**mt30lpr010a** Ud Lavamanos de porcelana sanitaria, sobre encimera, modelo Urbi 1 "ROCA", color Blanco, de 450 mm de diámetro
Datos técnicos: Coste energético 42.219 MJ; Emisión de CO2 37.800 kg
Residuos:
- embalaje: re150101 Envases de papel y cartón. (componente de residuo); rendimiento 1.494 kg; Código LER 15 01 01; Masa del elemento 1 kg; Volumen 0.001333 m3

**mt31gmo103a** Ud Grifería monomando de caño alto de repisa para lavamanos
Datos técnicos: Coste energético 263.596 MJ; Emisión de CO2 17.773 kg
Residuos:
- embalaje: re150101 Envases de papel y cartón; rendimiento 0.086 kg

**mt30www005** Ud Cartucho de 300 ml de silicona ácida monocomponente, fungicida, para sellado de juntas en ambientes húmedos
Datos técnicos: Coste energético 87.088 MJ; Emisión de CO2 3.667 kg; Código LER 17 09 04; Masa del elemento 0.45 kg; Volumen 0.0003 m3
Residuos:
- embalaje: re170203 Plástico. (componente de residuo); rendimiento 0.1 kg; Código LER 17 02 03; Masa del elemento 1 kg; Volumen 0.001667 m3
