# Cinta autoadhesiva, antideslizante. Colocación en el peldaño

- Propiedad del archivo: CYPE Ingenieros S.A.
- Formato: FIEBDC-3/2016
- Programa: Generador de precios de la construcción. CYPE Ingenieros, S.A.
- Fecha: 17/04/2024
- Ámbito geográfico: Guatemala
- Divisa: GTQ
- Costes indirectos: 3 %
- Gastos generales: 13 %
- Beneficio industrial: 6 %
- IVA: 12 %

## S Señalización y equipamiento

### SD Protecciones

#### SDE Protectores para escaleras

**SDE020** m Cinta autoadhesiva, antideslizante. Colocación en el peldaño.
Cinta autoadhesiva, antideslizante, de 25 mm de ancho, color negro. Colocación en el peldaño.
Incluye: Preparación y limpieza de la superficie soporte. Replanteo. Colocación del elemento.
Criterio de medición de proyecto: Longitud medida según documentación gráfica de Proyecto.
Criterio de medición de obra: Se medirá la longitud realmente ejecutada según especificaciones de Proyecto.

| Código | Ud | Descripción | Rendimiento | Precio | Importe |
|---|---|---|---|---|---|
| mt53pdi200a | m | Cinta autoadhesiva, antideslizante, de 25 mm de ancho, color negro, para colocar en el peldaño, para uso interior y exterior. (material) | 1 | 18.49 | 18.490 |
| mo080 | h | Ayudante de montador. (mano de obra) | 0.023 | 44.16 | 1.016 |
| % | % | Herramienta menor | 2 % | 19.506 | 0.390 |
|  |  | Costes directos |  |  | 19.896 |
