# Protector de manos para puerta interior, de lámina de polipropileno. Colocación en el marco y en la hoja de la puerta

- Propiedad del archivo: CYPE Ingenieros S.A.
- Formato: FIEBDC-3/2016
- Programa: Generador de precios de la construcción. CYPE Ingenieros, S.A.
- Fecha: 17/04/2024
- Ámbito geográfico: Guatemala
- Divisa: GTQ
- Costes indirectos: 3 %
- Gastos generales: 13 %
- Beneficio industrial: 6 %
- IVA: 12 %

## S Señalización y equipamiento

### SD Protecciones

#### SDO Protectores para puertas

**SDO020** Ud Protector de manos para puerta interior, de lámina de polipropileno. Colocación en el marco y en la hoja de la puerta.
Protector de manos para puerta interior, de lámina de polipropileno translúcida, flexible, de 0,8 mm de espesor, 2000 mm de altura y 180° de apertura, para colocar en el marco y en la hoja de la puerta, con guías laterales autoadhesivas, de aluminio.
Incluye: Replanteo. Montaje y fijación.
Criterio de medición de proyecto: Número de unidades previstas, según documentación gráfica de Proyecto.
Criterio de medición de obra: Se medirá el número de unidades realmente colocadas según especificaciones de Proyecto.

| Código | Ud | Descripción | Rendimiento | Precio | Importe |
|---|---|---|---|---|---|
| mt53pdi053d | Ud | Protector de manos para puerta interior, de lámina de polipropileno translúcida, flexible, de 0,8 mm de espesor, 2000 mm de altura y 180° de apertura, para colocar en el marco y en la hoja de la puerta, con guías laterales autoadhesivas, de aluminio. (material) | 1 | 529.79 | 529.790 |
| mo080 | h | Ayudante de montador. (mano de obra) | 0.116 | 44.16 | 5.123 |
| % | % | Herramienta menor | 2 % | 534.913 | 10.698 |
|  |  | Costes directos |  |  | 545.611 |
