# Revestimiento mural interior con panel rígido protector de resinas reforzadas con fibra de vidrio

- Propiedad del archivo: CYPE Ingenieros S.A.
- Formato: FIEBDC-3/2016
- Programa: Generador de precios de la construcción. CYPE Ingenieros, S.A.
- Fecha: 17/04/2024
- Ámbito geográfico: Guatemala
- Divisa: GTQ
- Costes indirectos: 3 %
- Gastos generales: 13 %
- Beneficio industrial: 6 %
- IVA: 12 %

## S Señalización y equipamiento

### SD Protecciones

#### SDR Láminas y paneles protectores para revestimientos murales

**SDR011** m² Revestimiento mural interior con panel rígido protector de resinas reforzadas con fibra de vidrio.
Revestimiento mural interior con panel rígido protector de resinas reforzadas con fibra de vidrio, de 1220x2440 mm y 2,2 mm de espesor, de color blanco. Colocación en obra: con adhesivo de poliuretano.
Incluye: Preparación y limpieza del paramento vertical. Replanteo y corte de los paneles. Aplicación del adhesivo. Colocación de los paneles y de las piezas de terminación.
Criterio de medición de proyecto: Superficie medida según documentación gráfica de Proyecto.
Criterio de medición de obra: Se medirá la superficie realmente ejecutada según especificaciones de Proyecto.

| Código | Ud | Descripción | Rendimiento | Precio | Importe |
|---|---|---|---|---|---|
| mt53pdi040i | m² | Panel rígido protector de resinas reforzadas con fibra de vidrio, de 1220x2440 mm y 2,2 mm de espesor, de color blanco, Euroclase C-s2, d0 de reacción al fuego, incluso piezas de remate, piezas de esquina, piezas especiales y accesorios de montaje. (material) | 1.05 | 400.37 | 420.389 |
| mt47adc110a | kg | Adhesivo especial de poliuretano bicomponente. (material) | 0.3 | 44.35 | 13.305 |
| mo011 | h | Montador. (mano de obra) | 0.232 | 60.7 | 14.082 |
| mo080 | h | Ayudante de montador. (mano de obra) | 0.232 | 44.16 | 10.245 |
| % | % | Herramienta menor | 2 % | 458.021 | 9.160 |
|  |  | Costes directos |  |  | 467.181 |

Residuos:
- colocación: mt47adc110a Adhesivo especial de poliuretano bicomponente; factor de residuo 0.038685

## Recursos

**mt53pdi040i** m² Panel rígido protector de resinas reforzadas con fibra de vidrio
Datos técnicos: Coste energético 193.239 MJ; Emisión de CO2 7.704 kg
Residuos:
- embalaje: re170203 Plástico. (componente de residuo); rendimiento 0.012 kg; Código LER 17 02 03; Masa del elemento 1 kg; Volumen 0.001667 m3

**mt47adc110a** kg Adhesivo especial de poliuretano bicomponente
Datos técnicos: Coste energético 144.471 MJ; Emisión de CO2 7.014 kg; Código LER 17 09 04; Masa del elemento 1 kg; Volumen 0.000667 m3
Residuos:
- embalaje: re170203 Plástico; rendimiento 0.003 kg
