# Grifería electrónica para lavamanos, "PRESTO IBÉRICA"

- Propiedad del archivo: CYPE Ingenieros S.A.
- Formato: FIEBDC-3/2016
- Programa: Generador de precios de la construcción. CYPE Ingenieros, S.A.
- Fecha: 29/03/2025
- Ámbito geográfico: Guatemala
- Divisa: GTQ
- Costes indirectos: 3 %
- Gastos generales: 13 %
- Beneficio industrial: 6 %
- IVA: 12 %

## S Señalización y equipamiento

### SG Griferías

#### SGL Para lavamanos

**SGL030** Ud Grifería electrónica para lavamanos, "PRESTO IBÉRICA".
Grifería electrónica Tecnología Sensia "PRESTO IBÉRICA" formada por grifo electrónico acabado cromado, con accionamiento de la descarga por infrarrojos, para lavamanos, serie Sensia, modelo Soho L 56220 "PRESTO IBÉRICA", con caño fijo, led indicador de batería, caudal de 3 l/min, fijación rápida, alimentación por pila de 6 V. Incluso elementos de conexión, enlace de alimentación flexible de 3/8" de diámetro y 350 mm de longitud, pila de 6 V, electroválvula y una llave de paso.
Incluye: Replanteo. Colocación. Conexionado. Comprobación de su correcto funcionamiento.
Criterio de medición de proyecto: Número de unidades previstas, según documentación gráfica de Proyecto.
Criterio de medición de obra: Se medirá el número de unidades realmente colocadas según especificaciones de Proyecto.

| Código | Ud | Descripción | Rendimiento | Precio | Importe |
|---|---|---|---|---|---|
| mt31gsp023ad | Ud | Grifo electrónico acabado cromado, con accionamiento de la descarga por infrarrojos, para lavamanos, serie Sensia, modelo Soho L 56220 "PRESTO IBÉRICA", con caño fijo, led indicador de batería, caudal de 3 l/min, fijación rápida, alimentación por pila de 6 V; incluso elementos de conexión, enlace de alimentación flexible de 3/8" de diámetro y 350 mm de longitud, pila de 6 V, electroválvula y una llave de paso. (material) | 1 | 2923.78 | 2923.780 |
| mt37www010 | Ud | Material auxiliar para instalaciones de plomería. (material) | 1 | 13.62 | 13.620 |
| mo008 | h | Plomero. (mano de obra) | 0.616 | 66.67 | 41.069 |
| % | % | Herramienta menor | 2 % | 2978.469 | 59.569 |
|  |  | Costes directos |  |  | 3038.038 |
