# Film anticondensación para espejo de baño

- Propiedad del archivo: CYPE Ingenieros S.A.
- Formato: FIEBDC-3/2016
- Programa: Generador de precios de la construcción. CYPE Ingenieros, S.A.
- Fecha: 17/04/2024
- Ámbito geográfico: Guatemala
- Divisa: GTQ
- Costes indirectos: 3 %
- Gastos generales: 13 %
- Beneficio industrial: 6 %
- IVA: 12 %

## S Señalización y equipamiento

### SM Baños

#### SMG Espejos

**SMG020** Ud Film anticondensación para espejo de baño.
Film radiante eléctrico para evitar la condensación en espejo de baño, potencia 40 W, dimensiones 400x500 mm, con superficie autoadhesiva y alimentación monofásica a 230 V.
Incluye: Montaje en la parte posterior del espejo, conexionado y comprobación de su correcto funcionamiento.
Criterio de medición de proyecto: Número de unidades previstas, según documentación gráfica de Proyecto.
Criterio de medición de obra: Se medirá el número de unidades realmente ejecutadas según especificaciones de Proyecto.

| Código | Ud | Descripción | Rendimiento | Precio | Importe |
|---|---|---|---|---|---|
| mt31ilo010cde | Ud | Film radiante eléctrico para evitar la condensación en espejo de baño, potencia 40 W, dimensiones 400x500 mm, con superficie autoadhesiva y alimentación monofásica a 230 V. (material) | 1 | 605.85 | 605.850 |
| mt35aia010b | m | Tubo curvable de PVC, corrugado, de color negro, de 20 mm de diámetro nominal, para canalización empotrada en obra de mampostería (paredes y techos). Resistencia a la compresión 320 N, resistencia al impacto 1 julio, temperatura de trabajo -5°C hasta 60°C, con grado de protección IP545, no propagador de la llama. (material) | 1.5 | 4.63 | 6.945 |
| mt35cun020a | m | Cable unipolar H07Z1-K (AS), siendo su tensión asignada de 450/750 V, reacción al fuego clase Cca-s1a,d1,a1 según UNE-EN 50575, con conductor multifilar de cobre clase 5 (-K) de 1,5 mm² de sección, con aislamiento de compuesto termoplástico a base de poliolefina libre de halógenos con baja emisión de humos y gases corrosivos (Z1). (material) | 4.5 | 4.55 | 20.475 |
| mo102 | h | Ayudante de electricista. (mano de obra) | 0.247 | 44.07 | 10.885 |
| % | % | Herramienta menor | 2 % | 644.155 | 12.883 |
|  |  | Costes directos |  |  | 657.038 |

Residuos:
- colocación: mt35aia010b; factor de residuo 0.0275
- colocación: mt35cun020a; factor de residuo 0.0165

## Recursos

**mt35aia010b** m Tubo curvable de PVC
Datos técnicos: Coste energético 15.501 MJ; Emisión de CO2 0.770 kg; Código LER 17 02 03; Masa del elemento 0.16 kg; Volumen 0.000267 m3

**mt35cun020a** m Cable unipolar H07Z1-K (AS)
Datos técnicos: Coste energético 2.663 MJ; Emisión de CO2 0.201 kg; Código LER 17 04 11; Masa del elemento 0.02 kg; Volumen 0.000013 m3
Residuos:
- embalaje: re150101 Envases de papel y cartón. (componente de residuo); rendimiento 0.065 kg; Código LER 15 01 01; Masa del elemento 1 kg; Volumen 0.001333 m3
