# Encimera de gres porcelánico

- Propiedad del archivo: CYPE Ingenieros S.A.
- Formato: FIEBDC-3/2016
- Programa: Generador de precios de la construcción. CYPE Ingenieros, S.A.
- Fecha: 29/03/2025
- Ámbito geográfico: Guatemala
- Divisa: GTQ
- Costes indirectos: 3 %
- Gastos generales: 13 %
- Beneficio industrial: 6 %
- IVA: 12 %

## S Señalización y equipamiento

### SN Encimeras

#### SNG Cerámicas

**SNG010** Ud Encimera de gres porcelánico.
Encimera de gres porcelánico, de 10 mm de espesor, 350 cm de longitud y 60 cm de ancho, canto con faldón frontal a inglete de 3 cm de ancho, y formación de 1 hueco. Incluso material auxiliar para anclaje de encimera y masilla para el sellado de juntas.
Incluye: Replanteo y trazado de la encimera. Colocación y fijación de los soportes y anclajes. Colocación, ajuste y fijación de las piezas que componen la encimera. Resolución de esquinas y encuentros. Fijación del faldón a la encimera. Sellado de juntas. Limpieza de los restos sobrantes.
Criterio de medición de proyecto: Número de unidades previstas, según documentación gráfica de Proyecto. No se han duplicado esquinas en la cantidad de trabajo de la longitud de la encimera.
Criterio de medición de obra: Se medirá el número de unidades realmente ejecutadas según especificaciones de Proyecto.

| Código | Ud | Descripción | Rendimiento | Precio | Importe |
|---|---|---|---|---|---|
| mt19egl030a | m² | Encimera de gres porcelánico, de 10 mm de espesor. (material) | 2.315 | 837.4 | 1938.581 |
| mt19ewa030sec | m | Formación de canto con faldón frontal colocado a inglete de 3 cm, en encimera cerámica, sin incluir el precio del faldón. (material) | 4.7 | 145.42 | 683.474 |
| mt19ewa010o | Ud | Formación de hueco, en encimera de gres porcelánico. (material) | 1 | 320.02 | 320.020 |
| mt19ewa020 | Ud | Material auxiliar para anclaje de encimera. (material) | 3.5 | 102.76 | 359.660 |
| mt19egl035 | l | Masilla para uso interior, de color a elegir, de alta elasticidad y consistencia tras el endurecimiento, para aplicar como adhesivo de fijación y rejuntado de elementos de gres porcelánico. (material) | 0.047 | 141.06 | 6.630 |
| mo011 | h | Montador. (mano de obra) | 5.692 | 66.67 | 379.486 |
| mo080 | h | Ayudante de montador. (mano de obra) | 5.927 | 48.49 | 287.400 |
| % | % | Herramienta menor | 2 % | 3975.251 | 79.505 |
|  |  | Costes directos |  |  | 4054.756 |

Residuos:
- colocación: mt19egl030a Encimera de gres porcelánico, de 10 mm de espesor; factor de residuo 0.0145528

## Recursos

**mt19egl030a** m² Encimera de gres porcelánico, de 10 mm de espesor
Datos técnicos: Coste energético 293.592 MJ; Emisión de CO2 14.368 kg; Código LER 17 01 03; Masa del elemento 25 kg; Volumen 0.02 m3
Residuos:
- embalaje: re150101 Envases de papel y cartón. (componente de residuo); rendimiento 0.211 kg; Código LER 15 01 01; Masa del elemento 1 kg; Volumen 0.001333 m3
- embalaje: re170201 Madera. (componente de residuo); rendimiento 0.033 kg; Código LER 17 02 01; Masa del elemento 1 kg; Volumen 0.000909 m3
