# Banco de tablero fenólico HPL para vestuario

- Propiedad del archivo: CYPE Ingenieros S.A.
- Formato: FIEBDC-3/2016
- Programa: Generador de precios de la construcción. CYPE Ingenieros, S.A.
- Fecha: 17/04/2024
- Ámbito geográfico: Guatemala
- Divisa: GTQ
- Costes indirectos: 3 %
- Gastos generales: 13 %
- Beneficio industrial: 6 %
- IVA: 12 %

## S Señalización y equipamiento

### SV Vestuarios

#### SVB Bancos

**SVB020** Ud Banco de tablero fenólico HPL para vestuario.
Banco para vestuario con respaldo, perchero, estante inferior y estante superior, de 2000 mm de longitud, 390 mm de profundidad y 1750 mm de altura, formado por asiento de dos tablas, respaldo de una tabla, perchero de una tabla con siete perchas de acero inoxidable AISI 304, gabinete aéreo de dos tablas y zapatero de una tabla, de tablero fenólico HPL, color a elegir, de 150x13 mm de sección, fijados a una estructura tubular de acero inoxidable AISI 316, de 35x35 mm de sección. Incluso accesorios de montaje y elementos de anclaje a paramento vertical. Totalmente montado.
Incluye: Replanteo. Montaje, colocación y fijación del banco.
Criterio de medición de proyecto: Número de unidades previstas, según documentación gráfica de Proyecto.
Criterio de medición de obra: Se medirá el número de unidades realmente colocadas según especificaciones de Proyecto.

| Código | Ud | Descripción | Rendimiento | Precio | Importe |
|---|---|---|---|---|---|
| mt45bvg110g | Ud | Banco para vestuario con respaldo, perchero, estante inferior y estante superior, de 2000 mm de longitud, 390 mm de profundidad y 1750 mm de altura, formado por asiento de dos tablas, respaldo de una tabla, perchero de una tabla con siete perchas de acero inoxidable AISI 304, gabinete aéreo de dos tablas y zapatero de una tabla, de tablero fenólico HPL, color a elegir, de 150x13 mm de sección, fijados a una estructura tubular de acero inoxidable AISI 316, de 35x35 mm de sección, incluso accesorios de montaje y elementos de anclaje a paramento vertical. (material) | 1 | 4771.54 | 4771.540 |
| mo011 | h | Montador. (mano de obra) | 0.296 | 60.7 | 17.967 |
| mo080 | h | Ayudante de montador. (mano de obra) | 0.296 | 44.16 | 13.071 |
| % | % | Herramienta menor | 2 % | 4802.578 | 96.052 |
|  |  | Costes directos |  |  | 4898.630 |

## Recursos

**mt45bvg110g** Ud Banco para vestuario con respaldo
Datos técnicos: Coste energético 2778.220 MJ; Emisión de CO2 227.726 kg
Residuos:
- embalaje: re150101 Envases de papel y cartón. (componente de residuo); rendimiento 0.548 kg; Código LER 15 01 01; Masa del elemento 1 kg; Volumen 0.001333 m3
