# Pozo de visita prefabricado de polietileno

- Propiedad del archivo: CYPE Ingenieros S.A.
- Formato: FIEBDC-3/2016
- Programa: Generador de precios de la construcción. CYPE Ingenieros, S.A.
- Fecha: 17/04/2024
- Ámbito geográfico: Guatemala
- Divisa: GTQ
- Costes indirectos: 3 %
- Gastos generales: 13 %
- Beneficio industrial: 6 %
- IVA: 12 %

## U Urbanización interior de la parcela

### UA Alcantarillado

#### UAP Pozos de visita

**UAP013** Ud Pozo de visita prefabricado de polietileno.
Formación de pozo de visita, monobloque, de polietileno de alta densidad, de 1000 mm de diámetro nominal y 1,5 m de altura nominal, con cono reductor de 600 mm de diámetro nominal en la boca, con los escalones instalados, base con superficie lisa, dos entradas con manguito de unión con junta elástica, una de 400 mm de diámetro y una de 160 mm de diámetro y una salida de 400 mm de diámetro, sobre solera de 30 cm de espesor de concreto reforzado f'c=280 kg/cm² (4000 psi), clase de exposición F0 S1 P1 C1, tamaño máximo del agregado 19 mm (3/4"), consistencia blanda, encastre del cuerpo del colector 10 cm en dicha solera, ligeramente armada con electromalla tipo 6x6 2/2 de acero Grado 70 y losa alrededor de la boca del cono de 150x150 cm y 20 cm de espesor de concreto masivo f'c=315 kg/cm² (4500 psi), clase de exposición F0 S2 P1 C0, tamaño máximo del agregado 19 mm (3/4"), consistencia blanda; con cierre de tapa circular y marco de fundición carga de rotura 125 kN, instalado en aceras, zonas peatonales o estacionamientos comunitarios.
Criterio de valoración económica: El precio incluye los equipos y la maquinaria necesarios para el desplazamiento y la disposición en obra de los elementos, pero no incluye la excavación ni el relleno del trasdós.
Incluye: Replanteo. Colocación de la electromalla para la solera. Fundido y compactación del concreto en formación de solera. Colocación del pozo. Conexionado de los colectores al pozo. Fundido y compactación del concreto para formación de la losa alrededor de la boca del cono. Colocación de marco, tapa de registro y accesorios. Comprobación de su correcto funcionamiento.
Criterio de medición de proyecto: Número de unidades previstas, según documentación gráfica de Proyecto.
Criterio de medición de obra: Se medirá el número de unidades realmente ejecutadas según especificaciones de Proyecto.

| Código | Ud | Descripción | Rendimiento | Precio | Importe |
|---|---|---|---|---|---|
| mt10haf050HFi | m³ | Concreto f'c=280 kg/cm² (4000 psi), clase de exposición F0 S1 P1 C1, tamaño máximo del agregado 19 mm (3/4"), consistencia blanda, premezclado, según ACI 318. (material) | 0.53 | 1456.19 | 771.781 |
| mt07ame120ii | m² | Electromalla tipo 6x6 2/2 de acero Grado 70, con barras lisas separadas 15,24x15,24 cm de 6,65 mm de diámetro, según ASTM A 185 y ASTM A 497. (material) | 1.767 | 25.54 | 45.129 |
| mt11ras110bf | Ud | Pozo de visita, monobloque, de polietileno de alta densidad, de 1000 mm de diámetro nominal y 1,5 m de altura nominal, con cono reductor de 600 mm de diámetro nominal en la boca, con los escalones instalados, base con superficie lisa, dos entradas con manguito de unión con junta elástica, una de 400 mm de diámetro y una de 160 mm de diámetro y una salida de 400 mm de diámetro. (material) | 1 | 9875.84 | 9875.840 |
| mt10hmf050Ipe | m³ | Concreto masivo f'c=310 kg/cm² (4500 psi), clase de exposición F0 S2 P1 C0, tamaño máximo del agregado 19 mm (3/4"), consistencia blanda, premezclado, según ACI 318. (material) | 0.293 | 1517.03 | 444.490 |
| mt46tpr010a | Ud | Tapa circular y marco de fundición dúctil de 660 mm de diámetro exterior y 40 mm de altura, paso libre de 550 mm, para pozo, carga de rotura 125 kN. Tapa revestida con pintura bituminosa y marco sin cierre ni junta. (material) | 1 | 543.73 | 543.730 |
| mq04cag010a | h | Camión con grúa de hasta 6 t. (maquinaria) | 0.261 | 399.94 | 104.384 |
| mo041 | h | Mampostero de obra civil. (mano de obra) | 2.099 | 59.07 | 123.988 |
| mo087 | h | Ayudante de mampostero de obra civil. (mano de obra) | 1.049 | 44.16 | 46.324 |
| % | % | Herramienta menor | 2 % | 11955.666 | 239.113 |
|  |  | Costes directos |  |  | 12194.779 |

Residuos:
- colocación: mt07ame120ii; factor de residuo 0.0202565

## Recursos

**mt10haf050HFi** m³ Concreto f'c=280 kg/cm² (4000 psi)
Datos técnicos: Coste energético 2208.000 MJ; Emisión de CO2 253.000 kg; Código LER 17 01 01; Masa del elemento 2300 kg; Volumen 1.533333 m3

**mt07ame120ii** m² Electromalla tipo 6x6 2/2 de acero Grado 70
Datos técnicos: Coste energético 36.174 MJ; Emisión de CO2 1.877 kg; Código LER 17 04 05; Masa del elemento 3.68 kg; Volumen 0.001752 m3

**mt11ras110bf** Ud Pozo de visita, monobloque
Datos técnicos: Coste energético 10579.534 MJ; Emisión de CO2 375.265 kg
Residuos:
- embalaje: re150101 Envases de papel y cartón. (componente de residuo); rendimiento 0.086 kg; Código LER 15 01 01; Masa del elemento 1 kg; Volumen 0.001333 m3

**mt10hmf050Ipe** m³ Concreto masivo f'c=310 kg/cm² (4500 psi)
Datos técnicos: Coste energético 2208.000 MJ; Emisión de CO2 253.000 kg; Código LER 17 01 01; Masa del elemento 2300 kg; Volumen 1.533333 m3

**mt46tpr010a** Ud Tapa circular y marco de fundición dúctil de 660 mm de diámetro exterior y 40 mm de altura
Datos técnicos: Coste energético 751.169 MJ; Emisión de CO2 46.871 kg
Residuos:
- embalaje: re150101 Envases de papel y cartón; rendimiento 0.072 kg
