# Vaso de expansión para red de aprovechamiento de aguas pluviales

- Propiedad del archivo: CYPE Ingenieros S.A.
- Formato: FIEBDC-3/2016
- Programa: Generador de precios de la construcción. CYPE Ingenieros, S.A.
- Fecha: 17/04/2024
- Ámbito geográfico: Guatemala
- Divisa: GTQ
- Costes indirectos: 3 %
- Gastos generales: 13 %
- Beneficio industrial: 6 %
- IVA: 12 %

## U Urbanización interior de la parcela

### UG Acumulación y gestión de aguas pluviales

#### UGS Sistemas de conducción de agua

**UGS030** Ud Vaso de expansión para red de aprovechamiento de aguas pluviales.
Vaso de expansión de 5 l de capacidad, presión máxima de 8 bar, 300 mm de altura, 150 mm de diámetro, conexión roscada de 1" macho, para una temperatura de trabajo de -10°C a +100°C. Incluso soporte, válvula de corte, latiguillo y elementos de fijación.
Incluye: Replanteo. Colocación y fijación. Conexionado y comprobación de su correcto funcionamiento.
Criterio de medición de proyecto: Número de unidades previstas, según documentación gráfica de Proyecto.
Criterio de medición de obra: Se medirá el número de unidades realmente ejecutadas según especificaciones de Proyecto.

| Código | Ud | Descripción | Rendimiento | Precio | Importe |
|---|---|---|---|---|---|
| mt37eqp030a | Ud | Vaso de expansión de 5 l de capacidad, presión máxima de 8 bar, 300 mm de altura, 150 mm de diámetro, conexión roscada de 1" macho, para una temperatura de trabajo de -10°C a +100°C, con soporte, válvula de corte, latiguillo y elementos de fijación. (material) | 1 | 633.09 | 633.090 |
| mo008 | h | Plomero. (mano de obra) | 0.776 | 60.7 | 47.103 |
| mo107 | h | Ayudante de plomero. (mano de obra) | 0.776 | 44.07 | 34.198 |
| % | % | Herramienta menor | 2 % | 714.391 | 14.288 |
|  |  | Costes directos |  |  | 728.679 |
