# Banco de madera

- Propiedad del archivo: CYPE Ingenieros S.A.
- Formato: FIEBDC-3/2016
- Programa: Generador de precios de la construcción. CYPE Ingenieros, S.A.
- Fecha: 17/04/2024
- Ámbito geográfico: Guatemala
- Divisa: GTQ
- Costes indirectos: 3 %
- Gastos generales: 13 %
- Beneficio industrial: 6 %
- IVA: 12 %

## U Urbanización interior de la parcela

### UM Equipamiento urbano

#### UMB Bancos y mesas

**UMB020** Ud Banco de madera.
Banco con respaldo, de tablillas de madera tropical de 4,0x4,0 cm, doble, de 400 cm de longitud, pintado y barnizado, con soportes de fundición y tornillos y pasadores de acero cadmiado, fijado con tacos y tornillos de acero a una superficie soporte (no incluida en este precio). Totalmente montado.
Incluye: Replanteo de alineaciones y niveles. Colocación y fijación de las piezas.
Criterio de medición de proyecto: Número de unidades previstas, según documentación gráfica de Proyecto.
Criterio de medición de obra: Se medirá el número de unidades realmente ejecutadas según especificaciones de Proyecto.

| Código | Ud | Descripción | Rendimiento | Precio | Importe |
|---|---|---|---|---|---|
| mt52mug060h | Ud | Banco con respaldo, de tablillas de madera tropical de 4,0x4,0 cm, doble, de 400 cm de longitud, pintado y barnizado, con soportes de fundición y tornillos y pasadores de acero cadmiado. (material) | 1 | 5271.1 | 5271.100 |
| mt52mug200b | Ud | Repercusión, en la colocación de banco, de elementos de fijación sobre superficie soporte: tacos y tornillos de acero. (material) | 1 | 38.19 | 38.190 |
| mo041 | h | Mampostero de obra civil. (mano de obra) | 0.502 | 59.07 | 29.653 |
| mo087 | h | Ayudante de mampostero de obra civil. (mano de obra) | 0.502 | 44.16 | 22.168 |
| % | % | Herramienta menor | 2 % | 5361.111 | 107.222 |
|  |  | Costes directos |  |  | 5468.333 |
