# Banco metálico

- Propiedad del archivo: CYPE Ingenieros S.A.
- Formato: FIEBDC-3/2016
- Programa: Generador de precios de la construcción. CYPE Ingenieros, S.A.
- Fecha: 17/04/2024
- Ámbito geográfico: Guatemala
- Divisa: GTQ
- Costes indirectos: 3 %
- Gastos generales: 13 %
- Beneficio industrial: 6 %
- IVA: 12 %

## U Urbanización interior de la parcela

### UM Equipamiento urbano

#### UMB Bancos y mesas

**UMB010** Ud Banco metálico.
Banco con respaldo, de lámina perforada de acero galvanizado, de 180 cm de longitud, con soportes de sección rectangular, pintado, fijado con tacos y tornillos de acero a una superficie soporte (no incluida en este precio). Totalmente montado.
Incluye: Replanteo de alineaciones y niveles. Colocación y fijación de las piezas.
Criterio de medición de proyecto: Número de unidades previstas, según documentación gráfica de Proyecto.
Criterio de medición de obra: Se medirá el número de unidades realmente ejecutadas según especificaciones de Proyecto.

| Código | Ud | Descripción | Rendimiento | Precio | Importe |
|---|---|---|---|---|---|
| mt52mug050a | Ud | Banco con respaldo, de lámina perforada de acero galvanizado, de 180 cm de longitud, con soportes de sección rectangular, pintado. (material) | 1 | 3081.37 | 3081.370 |
| mt52mug200b | Ud | Repercusión, en la colocación de banco, de elementos de fijación sobre superficie soporte: tacos y tornillos de acero. (material) | 1 | 38.19 | 38.190 |
| mo041 | h | Mampostero de obra civil. (mano de obra) | 0.502 | 59.07 | 29.653 |
| mo087 | h | Ayudante de mampostero de obra civil. (mano de obra) | 0.502 | 44.16 | 22.168 |
| % | % | Herramienta menor | 2 % | 3171.381 | 63.428 |
|  |  | Costes directos |  |  | 3234.809 |
