# Basurero metálico

- Propiedad del archivo: CYPE Ingenieros S.A.
- Formato: FIEBDC-3/2016
- Programa: Generador de precios de la construcción. CYPE Ingenieros, S.A.
- Fecha: 17/04/2024
- Ámbito geográfico: Guatemala
- Divisa: GTQ
- Costes indirectos: 3 %
- Gastos generales: 13 %
- Beneficio industrial: 6 %
- IVA: 12 %

## U Urbanización interior de la parcela

### UM Equipamiento urbano

#### UME Basureros

**UME010** Ud Basurero metálico.
Basurero de acero electrocincado, con soporte vertical, de tipo basculante con llave, boca circular, de 60 litros de capacidad, de lámina perforada de 1 mm de espesor pintada con pintura de poliéster color, dimensiones totales 785x380x360, con tacos y tornillos de acero a una superficie soporte (no incluida en este precio).
Incluye: Replanteo de alineaciones y niveles. Colocación y fijación de las piezas.
Criterio de medición de proyecto: Número de unidades previstas, según documentación gráfica de Proyecto.
Criterio de medición de obra: Se medirá el número de unidades realmente ejecutadas según especificaciones de Proyecto.

| Código | Ud | Descripción | Rendimiento | Precio | Importe |
|---|---|---|---|---|---|
| mt52mug400i | Ud | Basurero de acero electrocincado, con soporte vertical, de tipo basculante con llave, boca circular, de 60 litros de capacidad, de lámina perforada de 1 mm de espesor pintada con pintura de poliéster color, dimensiones totales 785x380x360. (material) | 1 | 1942.1 | 1942.100 |
| mt52mug200e | Ud | Repercusión, en la colocación de basurero, de elementos de fijación sobre superficie soporte: tacos y tornillos de acero. (material) | 1 | 38.19 | 38.190 |
| mo041 | h | Mampostero de obra civil. (mano de obra) | 0.314 | 59.07 | 18.548 |
| mo087 | h | Ayudante de mampostero de obra civil. (mano de obra) | 0.314 | 44.16 | 13.866 |
| % | % | Herramienta menor | 2 % | 2012.704 | 40.254 |
|  |  | Costes directos |  |  | 2052.958 |
