# Skimmer

- Propiedad del archivo: CYPE Ingenieros S.A.
- Formato: FIEBDC-3/2016
- Programa: Generador de precios de la construcción. CYPE Ingenieros, S.A.
- Fecha: 17/04/2024
- Ámbito geográfico: Guatemala
- Divisa: GTQ
- Costes indirectos: 3 %
- Gastos generales: 13 %
- Beneficio industrial: 6 %
- IVA: 12 %

## U Urbanización interior de la parcela

### UP Piscinas

#### UPM Complementos para vaso de piscina

**UPM010** Ud Skimmer.
Skimmer con boca estándar, de resinas termoplásticas de ABS, color blanco, con tapa circular, flotador de compuerta, clapeta para regulación de caudal y cesto recogehojas, con prefiltro higiénico desechable. Incluso piezas de conexión.
Incluye: Montaje, conexionado y comprobación de su correcto funcionamiento.
Criterio de medición de proyecto: Número de unidades previstas, según documentación gráfica de Proyecto.
Criterio de medición de obra: Se medirá el número de unidades realmente ejecutadas según especificaciones de Proyecto.

| Código | Ud | Descripción | Rendimiento | Precio | Importe |
|---|---|---|---|---|---|
| mt47ped030a | Ud | Skimmer con boca estándar, de resinas termoplásticas de ABS, color blanco, con tapa circular, flotador de compuerta, clapeta para regulación de caudal y cesto recogehojas, incluso piezas de conexión. (material) | 1 | 988.43 | 988.430 |
| mt47ped035 | Ud | Prefiltro higiénico desechable para cesto recogehojas. (material) | 1 | 13.49 | 13.490 |
| mo008 | h | Plomero. (mano de obra) | 0.306 | 60.7 | 18.574 |
| mo107 | h | Ayudante de plomero. (mano de obra) | 0.306 | 44.07 | 13.485 |
| % | % | Herramienta menor | 2 % | 1033.979 | 20.680 |
|  |  | Costes directos |  |  | 1054.659 |

## Recursos

**mt47ped030a** Ud Skimmer con boca estándar
Datos técnicos: Coste energético 285.835 MJ; Emisión de CO2 14.251 kg
Residuos:
- embalaje: re150101 Envases de papel y cartón. (componente de residuo); rendimiento 0.072 kg; Código LER 15 01 01; Masa del elemento 1 kg; Volumen 0.001333 m3
