# Trampa de grasas de acero inoxidable

- Propiedad del archivo: CYPE Ingenieros S.A.
- Formato: FIEBDC-3/2016
- Programa: Generador de precios de la construcción. CYPE Ingenieros, S.A.
- Fecha: 17/04/2024
- Ámbito geográfico: Guatemala
- Divisa: GTQ
- Costes indirectos: 3 %
- Gastos generales: 13 %
- Beneficio industrial: 6 %
- IVA: 12 %

## U Urbanización interior de la parcela

### US Depuración de aguas residuales domésticas

#### USA Accesorios

**USA020** Ud Trampa de grasas de acero inoxidable.
Trampa de grasas de acero inoxidable AISI 304, de 228 litros, de 5 litros/s de caudal máximo de aguas grises y de 1300x350x500 mm, con tapa, cesta de desbaste extraíble, llave de vaciado, boca de entrada y boca de salida de 110 mm de diámetro.
Incluye: Replanteo. Colocación. Conexionado y comprobación de su correcto funcionamiento.
Criterio de medición de proyecto: Número de unidades previstas, según documentación gráfica de Proyecto.
Criterio de medición de obra: Se medirá el número de unidades realmente ejecutadas según especificaciones de Proyecto.

| Código | Ud | Descripción | Rendimiento | Precio | Importe |
|---|---|---|---|---|---|
| mt46fgp100e | Ud | Trampa de grasas de acero inoxidable AISI 304, de 228 litros, de 5 litros/s de caudal máximo de aguas grises y de 1300x350x500 mm, con tapa, cesta de desbaste extraíble, llave de vaciado, boca de entrada y boca de salida de 110 mm de diámetro, para instalación bajo encimera. (material) | 1 | 36168.51 | 36168.510 |
| mo008 | h | Plomero. (mano de obra) | 0.609 | 60.7 | 36.966 |
| mo107 | h | Ayudante de plomero. (mano de obra) | 0.609 | 44.07 | 26.839 |
| % | % | Herramienta menor | 2 % | 36232.315 | 724.646 |
|  |  | Costes directos |  |  | 36956.961 |

## Recursos

**mt46fgp100e** Ud Trampa de grasas de acero inoxidable AISI 304
Datos técnicos: Coste energético 7526.283 MJ; Emisión de CO2 1109.657 kg
Residuos:
- embalaje: re150101 Envases de papel y cartón. (componente de residuo); rendimiento 4.302 kg; Código LER 15 01 01; Masa del elemento 1 kg; Volumen 0.001333 m3
