# Estación depuradora biológica

- Propiedad del archivo: CYPE Ingenieros S.A.
- Formato: FIEBDC-3/2016
- Programa: Generador de precios de la construcción. CYPE Ingenieros, S.A.
- Fecha: 17/04/2024
- Ámbito geográfico: Guatemala
- Divisa: GTQ
- Costes indirectos: 3 %
- Gastos generales: 13 %
- Beneficio industrial: 6 %
- IVA: 12 %

## U Urbanización interior de la parcela

### US Depuración de aguas residuales domésticas

#### USE Estaciones depuradoras

**USE012** Ud Estación depuradora biológica.
Estación depuradora biológica de aguas residuales, tecnología VFL, capacidad para 80 a 250 usuarios (H.E.), carga media de materia orgánica contaminante (DBO5) de 15 kg/día y caudal máximo de agua depurada de 33800 litros/día, equipada con una estación de bombeo, un reactor biológico tipo AT, un compresor y un depósito de fangos. Totalmente instalada y en funcionamiento, sin incluir la excavación, la nivelación ni el relleno del trasdós.
Incluye: Replanteo. Colocación de la estación depuradora. Conexionado con las redes de conducción de agua, de instalaciones sanitarias y pluviales y eléctrica. Puesta en marcha.
Criterio de medición de proyecto: Número de unidades previstas, según documentación gráfica de Proyecto.
Criterio de medición de obra: Se medirá el número de unidades realmente ejecutadas según especificaciones de Proyecto.

| Código | Ud | Descripción | Rendimiento | Precio | Importe |
|---|---|---|---|---|---|
| mt46edb010o | Ud | Estación depuradora biológica de aguas residuales, tecnología VFL, capacidad para 80 a 250 usuarios (H.E.), carga media de materia orgánica contaminante (DBO5) de 15 kg/día y caudal máximo de agua depurada de 33800 litros/día, equipada con una estación de bombeo, un reactor biológico tipo AT, un compresor y un depósito de fangos. (material) | 1 | 566277 | 566277.000 |
| mq04cag010a | h | Camión con grúa de hasta 6 t. (maquinaria) | 1.159 | 399.94 | 463.530 |
| mo008 | h | Plomero. (mano de obra) | 12.186 | 60.7 | 739.690 |
| mo107 | h | Ayudante de plomero. (mano de obra) | 12.186 | 44.07 | 537.037 |
| mo003 | h | Electricista. (mano de obra) | 2.437 | 60.7 | 147.926 |
| mo102 | h | Ayudante de electricista. (mano de obra) | 2.437 | 44.07 | 107.399 |
| % | % | Herramienta menor | 2 % | 568272.582 | 11365.452 |
|  |  | Costes directos |  |  | 579638.034 |

## Recursos

**mt46edb010o** Ud Estación depuradora biológica de aguas residuales
Datos técnicos: Coste energético 356304.046 MJ; Emisión de CO2 12636.073 kg
Residuos:
- embalaje: re150101 Envases de papel y cartón. (componente de residuo); rendimiento 0.086 kg; Código LER 15 01 01; Masa del elemento 1 kg; Volumen 0.001333 m3
