# Estación depuradora de aguas grises

- Propiedad del archivo: CYPE Ingenieros S.A.
- Formato: FIEBDC-3/2016
- Programa: Generador de precios de la construcción. CYPE Ingenieros, S.A.
- Fecha: 17/04/2024
- Ámbito geográfico: Guatemala
- Divisa: GTQ
- Costes indirectos: 3 %
- Gastos generales: 13 %
- Beneficio industrial: 6 %
- IVA: 12 %

## U Urbanización interior de la parcela

### US Depuración de aguas residuales domésticas

#### USE Estaciones depuradoras

**USE020** Ud Estación depuradora de aguas grises.
Estación depuradora de aguas grises domésticas de baja contaminación, con capacidad para 160 usuarios (H.E.), compuesta de filtro de polietileno para gruesos, dos bombas de filtrado y lavado a contracorriente, filtro dual automático de alto rendimiento, electroválvula, dos depósitos de poliéster de sección circular de 5 m³ cada uno, bomba de oxigenación, depósito de polietileno con bomba para dosificación de cloro, depósito de polietileno con bomba para dosificación de colorante, válvulas, interruptores de nivel, rebosadero con tubería de desagüe, tablero eléctrico y bancada. Incluso tubos entre los distintos elementos y accesorios, tubería de desagüe y grifo para vaciado. Totalmente montada, conexionada y probada, sin incluir el grupo de presión ni el vaso de expansión.
Incluye: Replanteo. Colocación y fijación de la estación depuradora de aguas grises. Colocación y fijación de tuberías y accesorios.
Criterio de medición de proyecto: Número de unidades previstas, según documentación gráfica de Proyecto.
Criterio de medición de obra: Se medirá el número de unidades realmente ejecutadas según especificaciones de Proyecto.

| Código | Ud | Descripción | Rendimiento | Precio | Importe |
|---|---|---|---|---|---|
| mt46feb010ie | Ud | Estación depuradora de aguas grises domésticas de baja contaminación, con capacidad para 160 usuarios (H.E.), compuesta de filtro de polietileno para gruesos, dos bombas de filtrado y lavado a contracorriente, filtro dual automático de alto rendimiento, electroválvula, dos depósitos de poliéster de sección circular de 5 m³ cada uno, bomba de oxigenación, depósito de polietileno con bomba para dosificación de cloro, depósito de polietileno con bomba para dosificación de colorante, válvulas, interruptores de nivel, rebosadero con tubería de desagüe, tablero eléctrico y bancada. (material) | 1 | 259543.62 | 259543.620 |
| mq04cag010a | h | Camión con grúa de hasta 6 t. (maquinaria) | 1.159 | 399.94 | 463.530 |
| mo008 | h | Plomero. (mano de obra) | 5.484 | 60.7 | 332.879 |
| mo107 | h | Ayudante de plomero. (mano de obra) | 5.484 | 44.07 | 241.680 |
| % | % | Herramienta menor | 4 % | 260581.709 | 10423.268 |
|  |  | Costes directos |  |  | 271004.977 |
