# Fosa séptica de polietileno de alta densidad (PEAD/HDPE)

- Propiedad del archivo: CYPE Ingenieros S.A.
- Formato: FIEBDC-3/2016
- Programa: Generador de precios de la construcción. CYPE Ingenieros, S.A.
- Fecha: 17/04/2024
- Ámbito geográfico: Guatemala
- Divisa: GTQ
- Costes indirectos: 3 %
- Gastos generales: 13 %
- Beneficio industrial: 6 %
- IVA: 12 %

## U Urbanización interior de la parcela

### US Depuración de aguas residuales domésticas

#### USS Fosas sépticas y filtros

**USS010** Ud Fosa séptica de polietileno de alta densidad (PEAD/HDPE).
Fosa séptica de polietileno de alta densidad (PEAD/HDPE), de 30000 litros, de 2500 mm de diámetro y 6650 mm de longitud, para 150 usuarios (H.E.), con entrada de 500 mm de diámetro, boca de entrada y boca de salida de 200 mm de diámetro.
Incluye: Replanteo. Colocación y conexionado de la fosa séptica. Comprobación de su correcto funcionamiento.
Criterio de medición de proyecto: Número de unidades previstas, según documentación gráfica de Proyecto.
Criterio de medición de obra: Se medirá el número de unidades realmente ejecutadas según especificaciones de Proyecto.

| Código | Ud | Descripción | Rendimiento | Precio | Importe |
|---|---|---|---|---|---|
| mt46fsp100l | Ud | Fosa séptica de polietileno de alta densidad (PEAD/HDPE), de 30000 litros, de 2500 mm de diámetro y 6650 mm de longitud, para 150 usuarios (H.E.), con entrada de 500 mm de diámetro, boca de entrada y boca de salida de 200 mm de diámetro, para tratamiento primario de aguas residuales. (material) | 1 | 83627.64 | 83627.640 |
| mo008 | h | Plomero. (mano de obra) | 4.338 | 60.7 | 263.317 |
| mo107 | h | Ayudante de plomero. (mano de obra) | 4.338 | 44.07 | 191.176 |
| % | % | Herramienta menor | 2 % | 84082.133 | 1681.643 |
|  |  | Costes directos |  |  | 85763.776 |
