# Vallado de parcela, de electromalla modular

- Propiedad del archivo: CYPE Ingenieros S.A.
- Formato: FIEBDC-3/2016
- Programa: Generador de precios de la construcción. CYPE Ingenieros, S.A.
- Fecha: 17/04/2024
- Ámbito geográfico: Guatemala
- Divisa: GTQ
- Costes indirectos: 3 %
- Gastos generales: 13 %
- Beneficio industrial: 6 %
- IVA: 12 %

## U Urbanización interior de la parcela

### UV Cerramientos exteriores

#### UVT Mallas metálicas

**UVT030** m Vallado de parcela, de electromalla modular.
Vallado de parcela formado por paneles de electromalla con pliegues de refuerzo, de 200x50 mm de paso de malla, reducido a 50x50 mm en las zonas de pliegue, y 5 mm de diámetro, de 2,50x2,00 m, acabado galvanizado y plastificado en color blanco RAL 9010 y postes de perfil hueco de sección rectangular, de 60x40x2 mm, fijados con tornillos sobre muros de mampostería u concreto. Incluso bases para el atornillado directo de postes y accesorios para la fijación de los paneles de electromalla modular a los postes metálicos.
Criterio de valoración económica: El precio no incluye el muro.
Incluye: Replanteo. Aplomado y alineación de los postes. Atornillado de los postes al soporte. Colocación de los paneles de malla. Colocación de accesorios. Atirantado de los paneles de malla.
Criterio de medición de proyecto: Longitud medida según documentación gráfica de Proyecto, deduciendo los huecos de longitud mayor de 1 m.
Criterio de medición de obra: Se medirá la longitud realmente ejecutada según especificaciones de Proyecto, deduciendo los huecos de longitud mayor de 1 m.

| Código | Ud | Descripción | Rendimiento | Precio | Importe |
|---|---|---|---|---|---|
| mt52vsm010i | m | Panel de electromalla con pliegues de refuerzo, de 200x50 mm de paso de malla, reducido a 50x50 mm en las zonas de pliegue, y 5 mm de diámetro, de 2,50x2,00 m, acabado galvanizado y plastificado en color blanco RAL 9010. (material) | 1 | 1334.35 | 1334.350 |
| mt52vpm030i | Ud | Poste de perfil hueco de acero de sección rectangular 60x40x2 mm, de 2 m de altura, acabado galvanizado y plastificado en color blanco RAL 9010. (material) | 0.2 | 331.37 | 66.274 |
| mt52vpm040 | Ud | Base de aluminio para el atornillado directo de postes, con tornillos y accesorios de fijación. (material) | 0.2 | 310.66 | 62.132 |
| mt52vpm050 | Ud | Accesorios para la fijación de los paneles de electromalla modular a los postes metálicos. (material) | 2 | 32.01 | 64.020 |
| mo011 | h | Montador. (mano de obra) | 0.109 | 60.7 | 6.616 |
| mo080 | h | Ayudante de montador. (mano de obra) | 0.109 | 44.16 | 4.813 |
| % | % | Herramienta menor | 3 % | 1538.205 | 46.146 |
|  |  | Costes directos |  |  | 1584.351 |

Residuos:
- colocación: mt52vpm030i; factor de residuo 0.0053

## Recursos

**mt52vpm030i** Ud Poste de perfil hueco de acero de sección rectangular 60x40x2 mm
Datos técnicos: Coste energético 154.977 MJ; Emisión de CO2 15.604 kg; Código LER 17 04 05; Masa del elemento 6.02 kg; Volumen 0.002867 m3
Residuos:
- embalaje: re170203 Plástico. (componente de residuo); rendimiento 0.04 kg; Código LER 17 02 03; Masa del elemento 1 kg; Volumen 0.001667 m3
