# Bordillo para jardín

- Propiedad del archivo: CYPE Ingenieros S.A.
- Formato: FIEBDC-3/2016
- Programa: Generador de precios de la construcción. CYPE Ingenieros, S.A.
- Fecha: 17/04/2024
- Ámbito geográfico: Guatemala
- Divisa: GTQ
- Costes indirectos: 3 %
- Gastos generales: 13 %
- Beneficio industrial: 6 %
- IVA: 12 %

## U Urbanización interior de la parcela

### UX Pisos exteriores

#### UXB Bordillos

**UXB010** m Bordillo para jardín.
Suministro y colocación de piezas de bordillo prefabricado de concreto, 40x20x12 cm, para jardín, con cara superior redondeada o achaflanada. Todo ello realizado sobre firme compuesto por base de concreto masivo f'c=210 kg/cm² (3000 psi), clase de exposición F0 S0 P0 C0, tamaño máximo del agregado 19 mm (3/4"), consistencia plástica, de 10 cm de espesor, ejecutada según pendientes del proyecto y colocada sobre explanada, no incluida en este precio. Incluso excavación, rejuntado con mortero de cemento, confeccionado en obra, dosificación 1:6 y limpieza.
Incluye: Replanteo de alineaciones y niveles. Fundido y extendido del concreto. Colocación de las piezas. Relleno de juntas con mortero. Asentado y nivelación.
Criterio de medición de proyecto: Longitud medida según documentación gráfica de Proyecto.
Criterio de medición de obra: Se medirá la longitud realmente ejecutada según especificaciones de Proyecto.

| Código | Ud | Descripción | Rendimiento | Precio | Importe |
|---|---|---|---|---|---|
| mt10hmf050Gdf | m³ | Concreto masivo f'c=210 kg/cm² (3000 psi), clase de exposición F0 S0 P0 C0, tamaño máximo del agregado 19 mm (3/4"), consistencia plástica, premezclado, según ACI 318. (material) | 0.042 | 1256.92 | 52.791 |
| mt18jbh010b | Ud | Bordillo prefabricado de concreto, 40x20x12 cm, para jardín, con cara superior redondeada o achaflanada. (material) | 2.625 | 32 | 84.000 |
| mt08aaa010a | m³ | Agua. (material) | 0.006 | 11.92 | 0.072 |
| mt01arg005a | t | Arena de cantera, para mortero preparado en obra. (material) | 0.008 | 162.52 | 1.300 |
| mt08cem000q | kg | Cemento gris en sacos. (material) | 1.25 | 2.09 | 2.613 |
| mq06hor010 | h | Concretera mecánica eléctrica con una capacidad de amasado de 160 l. (maquinaria) | 0.006 | 24.91 | 0.149 |
| mo041 | h | Mampostero de obra civil. (mano de obra) | 0.249 | 59.07 | 14.708 |
| mo087 | h | Ayudante de mampostero de obra civil. (mano de obra) | 0.299 | 44.16 | 13.204 |
| % | % | Herramienta menor | 2 % | 168.837 | 3.377 |
|  |  | Costes directos |  |  | 172.214 |

Residuos:
- colocación: mt10hmf050Gdf; factor de residuo 0.00109792
- colocación: mt18jbh010b Bordillo prefabricado de concreto, 40x20x12 cm, para jardín, con cara superior redondeada o achaflanada; factor de residuo 0.0242089
- colocación: mt01arg005a Arena de cantera, para mortero preparado en obra; factor de residuo 0.00501329
- colocación: mt08cem000q Cemento gris en sacos; factor de residuo 0.0063

## Recursos

**mt10hmf050Gdf** m³ Concreto masivo f'c=210 kg/cm² (3000 psi)
Datos técnicos: Coste energético 1840.000 MJ; Emisión de CO2 230.000 kg; Código LER 17 01 01; Masa del elemento 2300 kg; Volumen 1.533333 m3

**mt18jbh010b** Ud Bordillo prefabricado de concreto, 40x20x12 cm, para jardín, con cara superior redondeada o achaflanada
Datos técnicos: Coste energético 1.386 MJ; Emisión de CO2 2.617 kg; Código LER 17 01 01; Masa del elemento 17.4 kg; Volumen 0.0116 m3
Residuos:
- embalaje: re170201 Madera. (componente de residuo); rendimiento 0.004 kg; Código LER 17 02 01; Masa del elemento 1 kg; Volumen 0.000909 m3
- embalaje: re170203 Plástico. (componente de residuo); rendimiento 0.003 kg; Código LER 17 02 03; Masa del elemento 1 kg; Volumen 0.001667 m3

**mt08aaa010a** m³ Agua
Datos técnicos: Coste energético 60.000 MJ; Emisión de CO2 30.000 kg

**mt01arg005a** t Arena de cantera, para mortero preparado en obra
Datos técnicos: Coste energético 75.000 MJ; Emisión de CO2 4.000 kg; Código LER 01 04 08; Masa del elemento 1000 kg; Volumen 0.666667 m3

**mt08cem000q** kg Cemento gris en sacos
Datos técnicos: Coste energético 7.174 MJ; Emisión de CO2 0.904 kg; Código LER 17 01 01; Masa del elemento 1 kg; Volumen 0.000667 m3
Residuos:
- embalaje: re150101 Envases de papel y cartón. (componente de residuo); rendimiento 0.014 kg; Código LER 15 01 01; Masa del elemento 1 kg; Volumen 0.001333 m3
- embalaje: re170201 Madera; rendimiento 0.001 kg
- embalaje: re170203 Plástico; rendimiento 0.003 kg
