# Piso drenante, con rejilla alveolar y grama

- Propiedad del archivo: CYPE Ingenieros S.A.
- Formato: FIEBDC-3/2016
- Programa: Generador de precios de la construcción. CYPE Ingenieros, S.A.
- Fecha: 22/06/2025
- Ámbito geográfico: Guatemala
- Divisa: GTQ
- Costes indirectos: 3 %
- Gastos generales: 13 %
- Beneficio industrial: 6 %
- IVA: 12 %

## U Urbanización interior de la parcela

### UX Pisos exteriores

#### UXR Drenantes

**UXR210** m² Piso drenante, con rejilla alveolar y grama.
Piso drenante, para tránsito peatonal, con una resistencia a compresión de 400 N/mm², formado por geotextil no tejido compuesto por fibras de poliéster unidas por agujeteado, (120 g/m²), capa de drenaje compactada de grava filtrante sin clasificar, de 20 cm de espesor, geotextil no tejido compuesto por fibras de poliéster unidas por agujeteado, (120 g/m²), capa de nivelación compactada de arena con granulometría de 0 a 5 mm de diámetro, limpia, de 4 cm de espesor, placa alveolar de polietileno y polipropileno, de 49,2x49,2x3,9 cm, color verde, con geotextil de polipropileno incorporado en una de sus caras y capa de relleno de tierra vegetal cribada y mezcla de semilla para grama cubriendo la placa alveolar.
Incluye: Transporte y descarga del material a pie de tajo. Extendido y compactación de la capa de drenaje. Extendido y compactación de la capa de nivelación. Replanteo y corte de las rejillas alveolares. Disposición de las rejillas alveolares. Abonado de fondo y extendido de la capa de relleno. Distribución de semillas. Tapado con mantillo. Primer riego.
Criterio de medición de proyecto: Superficie medida según documentación gráfica de Proyecto.
Criterio de medición de obra: Se medirá la superficie realmente ejecutada según especificaciones de Proyecto.

| Código | Ud | Descripción | Rendimiento | Precio | Importe |
|---|---|---|---|---|---|
| mt14gso020aaa | m² | Geotextil no tejido compuesto por fibras de poliéster unidas por agujeteado, con una resistencia a la tracción longitudinal de 1,22 kN/m, una resistencia a la tracción transversal de 1,44 kN/m, una apertura de cono a la prueba de perforación dinámica según ISO 13433 inferior a 45 mm, resistencia CBR a punzonamiento 0,3 kN y una masa superficial de 120 g/m². (material) | 2.1 | 4.64 | 9.744 |
| mt01ard030b | t | Grava filtrante sin clasificar. (material) | 0.2 | 171.99 | 34.398 |
| mt01ara010a | m³ | Arena con granulometría de 0 a 5 mm de diámetro, limpia. (material) | 0.04 | 129.85 | 5.194 |
| mt18rap020o | m² | Placa alveolar de polietileno y polipropileno, de 49,2x49,2x3,9 cm, color verde, con geotextil de polipropileno incorporado en una de sus caras, para estabilización de pisos drenantes con grama. (material) | 1.05 | 184.31 | 193.526 |
| mt48tie030a | m³ | Tierra vegetal cribada, suministrada a granel. (material) | 0.1 | 189.31 | 18.931 |
| mt48tis010a | kg | Mezcla de semilla para grama. (material) | 0.4 | 50.08 | 20.032 |
| mt48tif020a | kg | Abono para presiembra de grama. (material) | 0.035 | 11.5 | 0.403 |
| mt48tie040 | kg | Mantillo limpio cribado. (material) | 5 | 0.28 | 1.400 |
| mt08aaa010a | m³ | Agua. (material) | 0.5 | 11.98 | 5.990 |
| mq01pan070b | h | Mini pala cargadora sobre neumáticos, de 52 kW/1 m³ kW. (maquinaria) | 0.027 | 268.6 | 7.252 |
| mq02rod010d | h | Bandeja vibrante de guiado manual, de 300 kg, ancho de trabajo 70 cm, reversible. (maquinaria) | 0.03 | 52.23 | 1.567 |
| mo041 | h | Mampostero de obra civil. (mano de obra) | 0.249 | 64.87 | 16.153 |
| mo087 | h | Ayudante de mampostero de obra civil. (mano de obra) | 0.499 | 48.49 | 24.197 |
| mo040 | h | Jardinero. (mano de obra) | 0.249 | 64.87 | 16.153 |
| mo086 | h | Ayudante de jardinero. (mano de obra) | 0.499 | 48.49 | 24.197 |
| % | % | Herramienta menor | 2 % | 379.137 | 7.583 |
|  |  | Costes directos |  |  | 386.720 |

Residuos:
- colocación: mt14gso020aaa; factor de residuo 0.07
- colocación: mt01ard030b Grava filtrante sin clasificar; factor de residuo 0.00474561
- colocación: mt01ara010a Arena con granulometría de 0 a 5 mm de diámetro, limpia; factor de residuo 0.003
- colocación: mt48tie030a Tierra vegetal cribada, suministrada a granel; factor de residuo 0.003
- colocación: mt48tif020a Abono para presiembra de grama; factor de residuo 0.052198

## Recursos

**mt14gso020aaa** m² Geotextil no tejido compuesto por fibras de poliéster unidas por agujeteado
Datos técnicos: Coste energético 6.811 MJ; Emisión de CO2 0.350 kg; Código LER 17 06 04; Masa del elemento 0.1 kg; Volumen 0.000167 m3
Residuos:
- embalaje: re170203 Plástico. (componente de residuo); rendimiento 0.024 kg; Código LER 17 02 03; Masa del elemento 1 kg; Volumen 0.001667 m3

**mt01ard030b** t Grava filtrante sin clasificar
Datos técnicos: Coste energético 75.000 MJ; Emisión de CO2 4.000 kg; Código LER 01 04 08; Masa del elemento 1000 kg; Volumen 0.666667 m3

**mt01ara010a** m³ Arena con granulometría de 0 a 5 mm de diámetro, limpia
Datos técnicos: Coste energético 146.250 MJ; Emisión de CO2 7.800 kg; Código LER 01 04 09; Masa del elemento 1950 kg; Volumen 1.21875 m3

**mt48tie030a** m³ Tierra vegetal cribada, suministrada a granel
Datos técnicos: Coste energético 574.000 MJ; Emisión de CO2 41.000 kg; Código LER 17 05 04; Masa del elemento 2050 kg; Volumen 1.28125 m3

**mt48tif020a** kg Abono para presiembra de grama
Datos técnicos: Coste energético 30.291 MJ; Emisión de CO2 3.674 kg; Código LER 06 10 99; Masa del elemento 1 kg; Volumen 0.001111 m3
Residuos:
- embalaje: re170203 Plástico; rendimiento 0.003 kg

**mt08aaa010a** m³ Agua
Datos técnicos: Coste energético 60.000 MJ; Emisión de CO2 30.000 kg
