# Prueba de yeso

- Propiedad del archivo: CYPE Ingenieros S.A.
- Formato: FIEBDC-3/2016
- Programa: Generador de precios de la construcción. CYPE Ingenieros, S.A.
- Fecha: 17/04/2024
- Ámbito geográfico: Guatemala
- Divisa: GTQ
- Costes indirectos: 3 %
- Gastos generales: 13 %
- Beneficio industrial: 6 %
- IVA: 12 %

## X Control de calidad y pruebas

### XA Morteros, yesos, cales, escayolas y cementos

#### XAY Yesos y escayolas

**XAY010** Ud Prueba de yeso.
Pruebas a realizar en laboratorio acreditado en el área técnica correspondiente, sobre una muestra de yeso tomada en obra, para la determinación de las siguientes características: análisis químico, absorción de agua, índice de pureza. Incluso desplazamiento a obra e informe de resultados.
Incluye: Desplazamiento a obra. Toma de muestras. Realización de pruebas. Redacción de informe de los resultados de las pruebas realizadas.
Criterio de medición de proyecto: Prueba a realizar, según documentación del Plan de control de calidad.

| Código | Ud | Descripción | Rendimiento | Precio | Importe |
|---|---|---|---|---|---|
| mt49des010 | Ud | Repercusión de desplazamiento a obra para la toma de muestras. (material) | 1 | 6.08 | 6.080 |
| mt49yga020 | Ud | Toma en obra de muestras de yesos, cuyo peso no exceda de 50 kg. (material) | 1 | 263.11 | 263.110 |
| mt49yga050 | Ud | Análisis químico de yesos de mampostero. (material) | 1 | 1689.41 | 1689.410 |
| mt49yga100 | Ud | Prueba para determinar la absorción de una muestra de yeso fraguada mediante saturación y secado a 105°C, la densidad aparente y la densidad saturada. (material) | 1 | 330.24 | 330.240 |
| mt49yga120 | Ud | Prueba para determinar el índice de pureza de una muestra de yeso, incluyendo las determinaciones de agua combinada y trióxido de azufre. (material) | 1 | 1050.87 | 1050.870 |
| mt49yga030 | Ud | Informe de resultados de las pruebas realizadas sobre una muestra de yeso. (material) | 1 | 789.32 | 789.320 |
| % | % | Herramienta menor | 2 % | 4129.030 | 82.581 |
|  |  | Costes directos |  |  | 4211.611 |
