# Prueba de penetración de agua en el concreto

- Propiedad del archivo: CYPE Ingenieros S.A.
- Formato: FIEBDC-3/2016
- Programa: Generador de precios de la construcción. CYPE Ingenieros, S.A.
- Fecha: 17/04/2024
- Ámbito geográfico: Guatemala
- Divisa: GTQ
- Costes indirectos: 3 %
- Gastos generales: 13 %
- Beneficio industrial: 6 %
- IVA: 12 %

## X Control de calidad y pruebas

### XE Estructuras de concreto

#### XEH Concretos premezclados

**XEH020** Ud Prueba de penetración de agua en el concreto.
Prueba a realizar en laboratorio acreditado en el área técnica correspondiente, sobre una muestra de concreto fresco, tomada en obra, para la determinación de la profundidad de penetración de agua bajo presión, mediante fabricación y secado de 3 probetas durante 72 horas en estufa de tiro forzado a 50±5°C. Incluso desplazamiento a obra, toma de muestra e informe de resultados.
Criterio de medición de proyecto: Prueba a realizar, según documentación del Plan de control de calidad.

| Código | Ud | Descripción | Rendimiento | Precio | Importe |
|---|---|---|---|---|---|
| mt49hob040 | Ud | Prueba para determinar la profundidad de penetración de agua bajo presión en el concreto, incluso desplazamiento a obra, toma de muestra de concreto fresco e informe de resultados. (material) | 1 | 2783.59 | 2783.590 |
| % | % | Herramienta menor | 2 % | 2783.590 | 55.672 |
|  |  | Costes directos |  |  | 2839.262 |
