# Informe de resultados de la prueba con esclerómetro

- Propiedad del archivo: CYPE Ingenieros S.A.
- Formato: FIEBDC-3/2016
- Programa: Generador de precios de la construcción. CYPE Ingenieros, S.A.
- Fecha: 17/04/2024
- Ámbito geográfico: Guatemala
- Divisa: GTQ
- Costes indirectos: 3 %
- Gastos generales: 13 %
- Beneficio industrial: 6 %
- IVA: 12 %

## X Control de calidad y pruebas

### XE Estructuras de concreto

#### XEI Pruebas informativas

**XEI115** Ud Informe de resultados de la prueba con esclerómetro.
Informe sobre los resultados obtenidos en la prueba con esclerómetro, realizado por laboratorio acreditado en el área técnica correspondiente.
Incluye: Emisión del informe de resultados.
Criterio de medición de proyecto: Número de unidades previstas, según documentación del Plan de control de calidad.

| Código | Ud | Descripción | Rendimiento | Precio | Importe |
|---|---|---|---|---|---|
| mt49tei030b | Ud | Informe de reconocimiento sobre los resultados obtenidos en prueba con esclerómetro, realizado por laboratorio acreditado en el área técnica correspondiente. (material) | 1 | 1419.79 | 1419.790 |
| % | % | Herramienta menor | 2 % | 1419.790 | 28.396 |
|  |  | Costes directos |  |  | 1448.186 |
