# Visita a obra

- Propiedad del archivo: CYPE Ingenieros S.A.
- Formato: FIEBDC-3/2016
- Programa: Generador de precios de la construcción. CYPE Ingenieros, S.A.
- Fecha: 17/04/2024
- Ámbito geográfico: Guatemala
- Divisa: GTQ
- Costes indirectos: 3 %
- Gastos generales: 13 %
- Beneficio industrial: 6 %
- IVA: 12 %

## X Control de calidad y pruebas

### XR Pruebas de servicio

#### XRI Instalaciones

**XRI070** Ud Visita a obra.
Visita del laboratorio a la obra, situada a una distancia de más de 30 km.
Incluye: Desplazamiento a obra.
Criterio de medición de proyecto: Estimación en función del tamaño de la obra.
Criterio de medición de obra: Se medirá el número de visitas realizadas por laboratorio acreditado.

| Código | Ud | Descripción | Rendimiento | Precio | Importe |
|---|---|---|---|---|---|
| mt49prs200b | Ud | Visita del laboratorio a la obra, situada a una distancia de más de 30 km. (material) | 1 | 1972.08 | 1972.080 |
| % | % | Herramienta menor | 2 % | 1972.080 | 39.442 |
|  |  | Costes directos |  |  | 2011.522 |
