# Prueba de vidrio

- Propiedad del archivo: CYPE Ingenieros S.A.
- Formato: FIEBDC-3/2016
- Programa: Generador de precios de la construcción. CYPE Ingenieros, S.A.
- Fecha: 17/04/2024
- Ámbito geográfico: Guatemala
- Divisa: GTQ
- Costes indirectos: 3 %
- Gastos generales: 13 %
- Beneficio industrial: 6 %
- IVA: 12 %

## X Control de calidad y pruebas

### XV Vidrios

#### XVV Vidrios

**XVV010** Ud Prueba de vidrio.
Pruebas a realizar en laboratorio acreditado en el área técnica correspondiente, sobre una muestra de vidrio, tomada en obra, para la determinación de las siguientes características: planicidad, resistencia al impacto, resistencia a flexión. Incluso desplazamiento a obra e informe de resultados.
Incluye: Desplazamiento a obra. Toma de muestras. Realización de pruebas. Redacción de informe de los resultados de las pruebas realizadas.
Criterio de medición de proyecto: Prueba a realizar, según documentación del Plan de control de calidad.

| Código | Ud | Descripción | Rendimiento | Precio | Importe |
|---|---|---|---|---|---|
| mt49des010 | Ud | Repercusión de desplazamiento a obra para la toma de muestras. (material) | 1 | 6.08 | 6.080 |
| mt49vid020 | Ud | Toma en obra de muestras de vidrio, cuyo peso no exceda de 50 kg. (material) | 1 | 263.11 | 263.110 |
| mt49vid040 | Ud | Prueba para determinar la planicidad de una muestra de vidrio. (material) | 1 | 636.41 | 636.410 |
| mt49vid050 | Ud | Prueba para determinar la resistencia al impacto de una muestra de vidrio. (material) | 1 | 862.21 | 862.210 |
| mt49vid070 | Ud | Prueba para determinar la resistencia a flexión de una muestra de vidrio. (material) | 1 | 2340.94 | 2340.940 |
| mt49vid030 | Ud | Informe de resultados de las pruebas realizadas sobre una muestra de vidrio. (material) | 1 | 789.32 | 789.320 |
| % | % | Herramienta menor | 2 % | 4898.070 | 97.961 |
|  |  | Costes directos |  |  | 4996.031 |
