# Desolidarización bajo piso cerámico o de piedra natural, con láminas nodulares de polietileno

- Propiedad del archivo: CYPE INGENIEROS, S.A.
- Formato: FIEBDC-3/2002
- Ámbito geográfico: Guatemala
- Divisa: GTQ
- Costes indirectos: 3.00 %
- Gastos generales: 13.00 %
- Beneficio industrial: 6.00 %
- IVA: 12.00 %

## N Aislamientos e impermeabilizaciones

### NS Desolidarizaciones

#### NSN Suelos

**NSN005** m² Desolidarización bajo piso cerámico o de piedra natural, con láminas nodulares de polietileno.
Desolidarización bajo piso cerámico o de piedra natural, con lámina desolidarizante de estructura nodular de polietileno, Ditec 3 "REVESTECH", de 1 m de ancho y 3 mm de espesor, con ambas caras revestidas de geotextil no tejido de polipropileno, fijada al soporte con adhesivo cementoso mejorado, C2 TE S1, deformable, con deslizamiento reducido y tiempo abierto ampliado, color gris, extendido con llana dentada.
Incluye: Corte y preparación de la lámina desolidarizante. Extendido del adhesivo cementoso sobre la superficie soporte. Colocación de la lámina desolidarizante.
Criterio de medición de proyecto: Superficie medida según documentación gráfica de Proyecto.
Criterio de medición de obra: Se medirá la superficie realmente ejecutada según especificaciones de Proyecto.

| Código | Ud | Descripción | Rendimiento | Precio | Importe |
|---|---|---|---|---|---|
| mt09mcm060a | kg | Adhesivo cementoso mejorado, C2 TE S1, deformable, con deslizamiento reducido y tiempo abierto ampliado, color gris, a base de cemento, agregados de granulometría fina, resinas sintéticas y aditivos especiales, con propiedades tixotrópicas y de endurecimiento sin retracción. (material) | 2.000 | 6.40 | 12.80 |
| mt15rev180d | m² | Lámina desolidarizante de estructura nodular de polietileno, Ditec 3 "REVESTECH", de 1 m de ancho y 3 mm de espesor, con ambas caras revestidas de geotextil no tejido de polipropileno, suministrada en rollos de 30 m de longitud. (material) | 1.050 | 172.57 | 181.20 |
| mo029 | h | Aplicador de membranas impermeabilizantes. (mano de obra) | 0.109 | 64.87 | 7.07 |
| mo067 | h | Ayudante aplicador de membranas impermeabilizantes. (mano de obra) | 0.109 | 48.49 | 5.29 |
| % | % | Herramienta menor | 2 % | 206.36 | 4.13 |
|  |  | Costes directos |  |  | 210.49 |
